# Sanierung der Hallenbeleuchtung Ostermann-Arena
Angebotsaufforderung (GAEB DA XML 3.3, DA83)
Projekt: SPL-OSTERMANN
Währung: EUR
Vergabeart: Öffentliche Ausschreibung
Auftraggeber: Sportpark Leverkusen (SPL)
Erstellt mit: SOFTTECH GmbH / GXML Toolbox V3.3 R20230503, AVANTI pro 2024, 23.03.2026

## Technische Vorbemerkungen
Mitgeltende Normen und Regeln

Allgemeines

Es gelten jeweils die Normen und Regeln in der zum Vertragsschluss gültigen Fassung einschließlich der Änderungen, Berichtigungen und Beiblätter.

Soweit in der Leistungsbeschreibung auf Technische Spezifikationen, z. B. nationale Normen, mit denen Europäische Normen umgesetzt werden, europäische technische Zulassungen, gemeinsame technische Spezifikationen, Internationale Normen, Bezug genommen wird, werden auch ohne den ausdrücklichen Zusatz: „ “, immer gleichwertige Technische Spezifikationen in Bezug genommen.

VdS 2005
Leuchten
Herausgeber: Gesamtverband der Deutschen Versicherungswirtschaft e.V. (GDV)

VdS 2007
Informationstechnologie (IT-Anlagen) - Gefahren und Schutzmaßnahmen
Herausgeber: Gesamtverband der Deutschen Versicherungswirtschaft e.V. (GDV)

VdS 2015
Elektrische Geräte und Anlagen, Merkblatt zur Schadenverhütung
Herausgeber: Gesamtverband der Deutschen Versicherungswirtschaft e.V. (GDV)

VdS 2021
Baustellen  Unverbindlicher Leitfaden für ein umfassendes Schutzkonzept
Herausgeber: Gesamtverband der Deutschen Versicherungswirtschaft e.V. (GDV)

VdS 2023
Elektrische Anlagen in baulichen Anlagen mit vorwiegend brennbaren Baustoffen, Richtlinien zur Schadenverhütung
Herausgeber: Gesamtverband der Deutschen Versicherungswirtschaft e.V. (GDV)

VdS 2025
Elektrische Leitungsanlagen
Herausgeber: Gesamtverband der Deutschen Versicherungswirtschaft e.V. (GDV)

VdS 2046
Sicherheitsvorschriften für elektrische Anlagen bis 1000 Volt
Herausgeber: Gesamtverband der Deutschen Versicherungswirtschaft e.V. (GDV)

VdS 2349-1
Auswahl von Schutzeinrichtungen für den Brandschutz in elektrischen Anlagen
Herausgeber: Gesamtverband der Deutschen Versicherungswirtschaft e.V. (GDV)

VdS 2349-2
EMV-gerechte Errichtung von Niederspannungsanlagen
Herausgeber: Gesamtverband der Deutschen Versicherungswirtschaft e.V. (GDV)

VdS 3501
Isolationsfehlerschutz in elektrischen Anlagen mit elektronischen Betriebsmitteln - RCD und FU; Richtlinien zur Schadenverhütung
Herausgeber: Gesamtverband der Deutschen Versicherungswirtschaft e.V. (GDV)

Die Vorschriften des zuständigen Stromversorgungsunternehmens. Diese gelten mit Vorrang.

Angaben zur Baustelle

Lage und Transportwege

Die Arbeiten sind in folgenden Geschossen auszuführen:
- Kellergeschoss
- Erdgeschoss
- Oberrang

Angaben zu Stoffen und Bauteilen

Das eingebaute Material muss dem Muster entsprechen; eine Bestätigung des Musters durch den Auftraggeber ist einzuholen.

Die Lieferung von Zubehör und Ersatzteilen muss für die Dauer von zehn Jahren gesichert sein.

Alle verwendeten Kunststoffe müssen alterungs- und lichtbeständig sowie mindestens schwer entflammbar sein. Ihre Widerstandsfähigkeit gegen chemische und atmosphärische Einflüsse, gegen Wärme und Kälte, und ihr elastisches Verhalten müssen dem Verwendungszweck dauerhaft entsprechen.

Angaben zur Ausführung

Allgemeines

Vor Ausführungsbeginn hat der Auftragnehmer mit dem Auftraggeber festzulegen, wo das zu verwendende Material auf der Baustelle gelagert werden kann, um gegenseitige Störungen der am Bau beteiligten Handwerker während der Bauausführung zu vermeiden.

Wenn bauseitige Vorleistungen erforderlich sind, hat der Auftragnehmer dem Auftraggeber rechtzeitig die erforderlichen Angaben möglichst in Verbindung mit Detailzeichnungen zu übergeben

Vor der Durchführung von Stemm-, Bohr- und Einsetzarbeiten an Estrichen sowie geputzten Wänden und Decken sind Leitungen mit einem Suchgerät zu orten.

Späne vom Bohren und Fräsen sowie Reste von Schleifstaub sind sofort von den bearbeiteten Teilen zu entfernen.

Der Auftragnehmer hat sich beim Befestigen von Bauteilen an Vorsatzschalen zu vergewissern, dass durch die Befestigungsmittel keine Beschädigungen nicht sichtbarer Leitungen und Rohre entstehen.

Befestigungselemente, die im Ausnahmefall Flächendichtungen durchdringen, sind mit auf das Dichtungsmaterial abgestimmten Abdichtungsstoffen (i.d.R. ohne Lösungsmittel) abzudichten. Im Zweifel ist Rücksprache mit der Bauleitung erforderlich.

Bevor der Auftragnehmer gemäß ATV Abschnitt 3 Stemm-, Fräs- und Bohrarbeiten mit dem Auftraggeber bzw. der Bauleitung abstimmt, muss er die geplanten Schlitze oder Durchbrüche an den betreffenden Stellen anzeichnen.

Zur Abwicklung des Bauvorhabens ist die Zusammenarbeit mit anderen Gewerken erforderlich. Dies gilt auch für die gemeinsame Nutzung von Aussparungen, Schlitzen und Kanälen.

Das Erstellen von Schlitzen an Mauerwerk darf nur mit Mauerfräsen vorgenommen werden. Stemmarbeiten sind mit geeignetem Werkzeug unter möglichster Schonung der Bauwerke auszuführen. Es ist darauf zu achten, dass Schornsteine und Luftschächte nicht beschädigt werden, gegebenenfalls ist ein anderer Leitungsweg zu wählen.

Verteilungsanlagen, Sicherheitsschalter und sonstige zur Sicherheit dienende Betriebsmittel sind zu beschriften. Beschriftungen müssen dauerhaft angebracht sein. Eine handschriftliche Ausführung ist nicht zulässig. Alle Verteilungen müssen einen Schaltplan in einer Schaltbildtasche enthalten. Codierte Bezeichnungen sind zu erläutern.

Wenn in der Leistungsbeschreibung und den Ausführungsplänen keine abweichenden Vorgaben gemacht werden, sind die allgemeinen Steckdosen 30 cm, Arbeitsplatzsteckdosen 120 cm und Lichtschalter 105 cm über dem Fertigfußboden anzubringen. Die Maße sind jeweils Achsmaße, bei senkrecht angeordneten Kombinationen für den obersten Schalter.

Für Leistungen anderer Auftragnehmer, wie z.B. Heizung, Klima, Lüftung, Sanitär, Tür-, Fenster- und Rollladenantriebe, Rauchabzugsanlagen, Fördertechnik, Verfahrenstechnik usw. sind alle erforderlichen Kabel, Leitungen und Dosen bis an die jeweilige Anschlussschnittstelle zu verlegen. Der Anschluss der betreffenden Anlagen und Geräte sowie deren Inbetriebnahme gehören zur Leistung des jeweiligen Auftragnehmers.

Leitungen

Der Auftragnehmer darf sich nicht auf die Farbkennzeichnung einer ihm unbekannten Anlage verlassen.

Bei Installationen bei Umbauten und Sanierungen, die als Bestand belassen werden, ist sorgfältig zu prüfen, welche Ader als Schutzleiter verwendet wurde. Nach Fertigstellung der Installationen sind auch sämtliche Anschlüsse der alten Anlage zu prüfen, um Verwechslungen von Außen- und Schutzleiter sowie unbefugte Eingriffe Dritter auszuschließen. Alte und neue Systeme dürfen keinesfalls in einem Rohr gemeinsam verlegt sein.

Alle Kabel, Adern und Klemmen sind deutlich, unverlierbar, übersichtlich und systematisch in Klemmkästen, Verbrauchern, Verteilungen und Plänen zu beschriften. Reservekabel und -adern sind darüber hinaus auf eigene Klemmen zu führen.

Auch für den Fall, dass Installationsrohre vor dem Betonieren mit Leitungen versehen werden, müssen die Rohre die Festigkeitsanforderungen nach DIN VDE 0100-520 erfüllen. Risiko und Beweislast für beim Betoniervorgang zerdrückte oder eingedrückte Schutz- oder Installationsrohre liegen beim Auftragnehmer.

Die Verlegung der Verteilungsleitungen hat nach den Installationsplänen zu erfolgen. Abweichungen dürfen nur nach Rücksprache mit dem Auftraggeber erfolgen.

In Bereichen mit mechanischer Beanspruchung für Kabel und Leitungen sind diese in Panzerrohr zu verlegen.

Leitungen in Wänden dürfen nur horizontal oder vertikal verlegt werden, das schräg über Wandflächen verlaufende Verlegen ist unzulässig. Leitungen unter Decken müssen rechtwinklig auf Wände zulaufen. Die Installationszonen nach DIN 18015-3 sind zu beachten.

Leitungen in Böden, auch in Hohl- und Doppelböden, dürfen nur parallel bzw. senkrecht zu den Wänden verlegt werden, schräg verlaufende Leitungen sind unzulässig.

Der Auftragnehmer hat für seine Zwecke installierte Kabelzugrohre, Wanddurchführungen und dergleichen mit Verbindung zum Außenbereich während der Bauausführung gegen eindringendes Wasser, Schmutz und Kleintiere sicher abzudichten.

Kabelträgersysteme (Kabelpritschen) sind mit Formstücken für horizontale oder vertikale Richtungsänderungen einzubauen. Gitterträger sind nur nach Absprache mit dem Auftraggeber zugelassen. Wenn in der Leistungsbeschreibung nichts Abweichendes vorgegeben wird, sind Kabelträgersysteme mit Wandkonsolen zu befestigen. Abhängungen von den Decken bedürfen der ausdrücklichen Zustimmung durch die Bauleitung.

Leitungen in Zwischendecken oder Trockenbauwänden, die nicht auf Kabelpritschen liegen, sind mit Schellen zu befestigen oder in Kunststoffrohren zu verlegen.

Einzelleitungen durch Brandwänden sind gemäß MAR 2018 zu verlegen Die rauchdichten Abschottungen bei den Erleichterungen der MAR sind mit in den EP´s zu kalkulieren.

Verteilungen, Dosen, Geräte

Schalter und Steckdosen, sowie Einsätze für Kombinationen müssen mit Tragringen ausgerüstet sein und sind mit Schrauben in den Isolierstoff-Unterputzdosen zu befestigen. Spreizklemmenbefestigung als alleinige Halterung ist nicht zugelassen.

Beim Anbringen von Schaltern und Steckdosen ist auf die Öffnungsrichtung der Türen zu achten. (HINWEIS: Nach aktuellen Architektenplänen)

Isolierstoffdosen und -kästen müssen mit eingepressten Metall-Gewindebuchsen für die Deckelbefestigung ausgestattet sein. Dosen und Kästen mit im Kunststoff eingeschnittenem Gewinde sind nicht zugelassen.

Im Zuge der Rohrverlegung dürfen Kästen und Dosen nicht festgegipst werden, sondern diese sind - soweit notwendig - nur behelfsmäßig zu befestigen. Erst nach Beendigung der Verputzarbeiten sind Dosen und Kästen genau putzeben zu richten und so im Mauerwerk zu befestigen, dass ein einwandfreier Sitz gewährleistet wird.

Bei Unterputzdosen und Auslässen in gefliesten Wänden ist auf den Fliesenschnitt zu achten oder durch entsprechende Verlegung eine Lagekorrektur durch den Fliesenleger im Fliesenraster zu ermöglichen.

Für alle Unterverteilungen und Verteilungen sind einheitliche Schlösser vorzusehen. In Hauptverteilungen sind Schlösser nach Vorschrift des zuständigen EVU einzubauen.

Auch bauseits gelieferte Motorschutzgeräte müssen auf die Nennstromstärke des jeweils zu schützenden Motors eingestellt werden. Die Überprüfung der Relais hat nach Vorschrift der Herstellerfirma zu erfolgen.

Angaben zur Abrechnung

Die Abrechnung gemäß Abschnitt 5.2 ATV DIN 18382 bzw. Abschnitt 5.2.1 ATV DIN 18386 bezieht sich auf die tatsächlich nach technischen Erfordernissen verlegten Leitungen, Rohre und Kanäle und dergleichen. Über die technischen Erfordernisse hinausgehende und damit unnötige Längen und dadurch verursachte unwirtschaftliche Verlegung gehen zu Lasten des Auftragnehmers.

Wenn keine Abrechnung gemäß Abschnitt 5 ATV DIN 18299 nach Zeichnung möglich ist, ist ein baubegleitendes und prüfbares Aufmaß zu erstellen, das unaufgefordert und rechtzeitig vor Verdeckung der Leistungen durch nachfolgende Leistungen der Bauleitung zur Prüfung vorzulegen.

Ein prüfbares Aufmaß erfordert die eindeutige Zuordnung der Maße zu den Positionen des Leistungsverzeichnisses, gegliedert nach Räumen, Anlagenteilen, Leitungssträngen und dergleichen, in Verbindung mit vorzulegenden Aufmaßzeichnungen, so dass alle Maße problemlos nachvollziehbar sind.

Besondere Leistungen

Keine

Sonstige Angaben

Der Auftragnehmer hat dafür Sorge zu tragen, dass während der Ausführung seiner Leistungen immer mindestens ein fließend deutsch sprechender Mitarbeiter seiner Firma auf der Baustelle anwesend ist.

Zu den auf der Baustelle vorzuhaltenden Ausführungsunterlagen zählt neben den Ausführungsplänen auch eine Ausfertigung dieser Leistungsbeschreibung.

Die Baustelle ist täglich zu reinigen und so zu hinterlassen, dass in den Abendstunden Veranstaltungen stattfinden können.

## SAA Anlage
Datum: 25.11.2025

### 01 ANLAGENTECHNIK

**01.010 RACK - 19" 42HE IP30 Vorbestückter Sprachalarmierungszentralen-Gestell**
Produktionsset bestehend aus:

19" Gestell-Schrank 42HE inkl. Front- und Rücktüre, sowie Schließanlage für Front- und Rücktüre inkl. Schlüssel.
Stahlrahmenkonstruktion
Kabeleinführungen oben und/ oder unten in Verbindung mit optional erhältlichen Blindabdeckung, Filtervlies und Bürstendurchlass
Seitenwände abnehmbar
Tragkraft bis 1000kg (500kg mit Rollen)

Farbe:  RAL 9005

IP30 zertifiziert gemäß EN 60529
Vollglastür mit seitlichem Metallrahmen - Türöffnungsrichtung Rechts- oder Linksanschlag möglich
komplett geerdete Erdungsschiene und Erdungsleitungen
Nivellierfüße (Aufstellung auch ohne Stellfüße möglich)

Maße:  B x T x H (mm) 600 x 800 x 1623 (mm)

Integriertes Ventilationsset für ENS-/SAA-19" IP30 zertifizierte Gestell-Zentralen, bestehend aus Kleinthermostat mit Bi-Metallsensor-Element zur Steuerung von Gleichstromlüftern mit kommutiertem Gleichstrommotor und 2 Stück DC-Lüfter mit Anlaufsteuerung und Schutzschaltung bei blockiertem Rotor und Schutzschaltung zur Vermeidung von unzulässigen Erwärmungen der Motorwicklungen im Fehlerfall.

Antrieb:  elektronisch kommutierter Gleichstrom-motor
Motorpolzahl:  4 Rahmen, Flügelrad: gefüllter Thermo-plast PBT (UL94V-0)
Lager:  Vapolager; 2-fach Kugellager
Nennspannung:  24VDC oder 48VDC
Betriebsspannungsbereich 24VDC: 6VDC bis 27,6VDC
Betriebsspannungsbereich 48VDC: 30VDC bis 56VDC
Startspannung 24V: 10VDC
Startspannung 48V: 30VDC
Spannungsfestigkeit: 500V AC für 1 min.
Isolationsklasse: A
Isolationswiderstand bei 500V DC: 10MOhm
Lagertemperaturbereich: -40°C bis +70°C

Technische Daten Thermostat:
Thermostat:  Programmierbar
Thermostat-Sollwert: 0°C bis +60°C
Kontaktbelastung max.: 10A bei 250VAC
Kontakt-Typ:  Schließer
Montage:  DIN-Schiene
Schwerlastgeräte-Akku-Boden zur Montage im Rack 19", inkl. Montage-Set und Befestigungsmaterial.
Stahlblech galvanisch verzinkt
Belastbarkeit:  ca. 200kg
In Verbindung mit dem Akku-Boden montierte unbelüftete Frontblenden zur Gewährleistung des vereinfachten Zugangs zum Akkus-Boden bei Servicearbeiten.
Farbe:  schwarz lackiertes Stahlblech (RAL9011)
Maße:  1HE

Geeignet zum Aufbau von SAZ nach den folgenden Anforderungen/Normen:
-  DIN EN 54-16 Brandmeldeanlagen - Teil 16: Sprachalarmzentralen
-  DIN EN 54-4 Brandmeldeanlagen - Teil 4: Energieversorgungseinrichtungen
-  DIN 14675-1 Brandmeldeanlagen - Teil 1: Aufbau und Betrieb
-  DIN EN 16763 Dienstleistungen für Brandsicherheitsanlagen und Sicherheitsanlagen
-  DIN VDE 0833-1 Gefahrenmeldeanlagen für Brand, Einbruch und Überfall - Teil 1: Allgemeine Festlegungen
-  DIN VDE 0833-2 Gefahrenmeldeanlagen für Brand, Einbruch und Überfall - Teil 2: Festlegungen für Brandmeldeanlagen
-  DIN VDE 0833-4 Gefahrenmeldeanlagen für Brand, Einbruch und Überfall - Teil 1: Festlegungen für Anlagen zur Sprachalarmierung  im Brandfall
-  DIN EN 50848 Elektroakustische Notfallwarnsysteme
-  DIN VDE V 0827 Notfall- und Gefahren-Reaktions-Systeme (Teil 1 bis 3)
-  DIN CEN/TS 54-32 Brandmeldeanlagen - Teil 32: Projektierung, Montage, Inbetriebsetzung, Betrieb und Instandhaltung von Sprachalarmsystemen,
liefern und montieren.

Richtfabrikat: Gräf und Meyer
Artikelnr.: ART06329

oder gleichwertig
angebotenes Fabrikat:

Fabrikat: '............................................................'

Typ: '............................................................'
Menge: 1,000 St

**01.020 Zubehörset für bodenseitigen Kabeleinlass**
Diese Abdeckplatte wird auf die Bodenöffnung des 19"Schrankes montiert. Das Filtervlies sichert hierbei die Luftzufuhr, verhindert aber im Gegenzug das Eindringen von Staub und Schmutz. Um den Kabeleinlass über den Boden zu ermöglichen, enthält diese Platte eine Öffnung mit Bürstenleiste.

Hauptmerkmale:

-  Bodenplatte
-  Filtervlies
-  Bürstenleiste (montiert)
-  Befestigungszubehör

Technische Daten:
Größe:  380 x 380 mm
Material: 1,5 mm Stahlblech, pulverbeschichtet
Farbe:  schwarz (RAL 9005)
liefern und montieren.

Richtfabrikat: Gräf und Meyer
Artikelnr.: ART06269

oder gleichwertig
angebotenes Fabrikat:

Fabrikat: '............................................................'

Typ: '............................................................'
Menge: 1,000 St

**01.030 Schwerlastrollenset mit Rollensperre**
4 gebremste Rollen als Set für IP30 Rack-Serie,
inkl. Befestigungsmaterial und Stützschiene,
max. Tragkraft: 500 kg/Satz
liefern und montieren.

Richtfabrikat: Gräf und Meyer
Artikelnr.: ART06364

oder gleichwertig
angebotenes Fabrikat:

Fabrikat: '............................................................'
Typ: '............................................................'
Menge: 1,000 St

**01.040 Gelochte Führungsschiene**
Gelochte Führungsschiene (Paar) mit Befestigungszubehör für RACK-Serie.

Wird horizontal zwischen den vorderen und hinteren Profilschienen installiert, zur Stützung von schweren Geräten.
Besitzt Öffnungen für M6 Schrauben, liefern und montieren.

Richtfabrikat: Gräf und Meyer
Material: Stahlblech, verzinkt
Artikelnr.:ART06299

oder gleichwertig
angebotenes Fabrikat:

Fabrikat: '............................................................'
Typ: '............................................................'
Menge: 6,000 St

**01.050 1 HE - Unbelüftete Frontblende**
Unbelüftete Frontblende 1HE zum Abdecken von offenen Frontflächen.

Technische Daten:

Farbe:  schwarz lackiertes Stahlblech (RAL 9011)
Maße:  1HE
liefern und montieren.

Richtfabrikat: Gräf und Meyer
Artikelnr.: ART05868

oder gleichwertig
angebotenes Fabrikat:

Fabrikat: '............................................................'
Typ: '............................................................'
Menge: 5,000 St

**01.060 2HE - unbelüftete Frontblende**
Unbelüftete Frontblende 2HE zum Abdecken von offenen Frontflächen.

Technische Daten:
Farbe:  schwarz lackiertes Stahlblech (RAL 9011)
Maße:  2HE
liefern und montieren.

Richtfabrikat: Gräf und Meyer
Artikelnr.: ART05869

oder gleichwertig
angebotenes Fabrikat:

Fabrikat: '............................................................'
Typ: '............................................................'
Menge: 7,000 St

**01.070 4HE - unbelüftete Frontblende**
Unbelüftete Frontblende 4HE zum Abdecken von offenen Frontflächen.

Technische Daten:
Farbe:  schwarz lackiertes Stahlblech (RAL 9011)
Maße:  4HE
liefern und montieren.

Richtfabrikat: Gräf und Meyer
Artikelnr.: ART06358

oder gleichwertig
angebotenes Fabrikat:

Fabrikat: '............................................................'
Typ: '............................................................'
Menge: 2,000 St

**01.080 2HE - Ablagefach**
Ablagefach für den Einbau von nicht rackfähigen Geräten

Technische Daten:
Farbe:  schwarz lackierte Stahlausführung
Maße:  2HE; BxT 365 x 435mm
Gewicht:  10kg (max. Belastbarkeit)
liefern und montieren.

Richtfabrikat: Gräf und Meyer
Artikelnr.:ART02334

oder gleichwertig
angebotenes Fabrikat:

Fabrikat: '............................................................'
Typ: '............................................................'
Menge: 1,000 St

**01.090 POWER SWITCH 6 - Low Load Einschalteinrichtung**
Der Einschaltmanager (High Load) ist zum Einsatz in Beschallungsanlagen bestimmt. Er verfügt über 6 + 2 Ausgänge zum zeitverzögerten Einschalten von großen Lasten (230VAC) wie z. B. Leistungsverstärker. Der Einschaltmanager ist als Einschubgehäuse für den Einbau in einem typischen 19-Zoll-Rack konstruiert (bevorzugt auf der Rückseite des Gestellschrankes). Die eigene Mikroprozessorsteuerung überprüft die Netzversorgung. Die Ausgänge werden nacheinander verzögert einzeln im Spannungs-Nulldurchgang eingeschaltet. Die Reihenfolge dabei ist Ausgang 0 bis 6. Bei Feststellung einer Unregelmäßigkeit wird eine Fehlermeldung generiert.
Dieser Zustand wird durch entsprechende Leuchtdioden auf der Vorderseite und ein Relais für Fernübertragung signalisiert. Dieses Relais wird so lange erregt, wie kein Fehlersignal ansteht; somit hat also die Signalisierung eines Fehlers das Abschalten des Relais zur Folge.

System Funktionen (Hauptmerkmale):
SAA Einschalteinrichtung
zeitverzögerte Einschaltung der Lastkanäle

Technische Daten:
Stromversorgung:  230V +10%-15%; 50-60Hz
Maximaler Gesamt-Eingangsstrom: 140A mehrphasig  (L1:60A/L2:40A/L3:40A)
Anzahl der Abgesicherten Ausgänge: 7
Absicherung der Ausgänge: 6x 20A + 1x 20A (auf Doppelklemme)
Zulässige Betriebstemperatur: -30°C bis +70°C
Eingangs-Anschlussklemmen: HDFK10
Ausgangs-Anschlussklemmen: Feder-Klemmanschlüsse für Kabel mir  Querschnitten von 0,25 bis 6,00 qmm
Relative Luftfeuchtigkeit: max. 80%
Zulässige Lagertemperatur
(Grenzwert):  -40°C bis +80°C
liefern und montieren.

Richtfabrikat: Gräf und Meyer
TYP:  ART05865

oder gleichwertig
angebotenes Fabrikat:

Fabrikat: '............................................................'
Typ: '............................................................'
Menge: 1,000 St

**01.100 LKV IN - Basis (Master) - Interne Kabel-/Lautsprecherkreisverteilung**
Grundanschlussmodul der internen Kabel-/Lautsprecherkreisverteilung eines Master-Racks.

System Funktionen (Hauptmerkmale):

Anschlussklemmen für 7 Lautsprecher-Zonen in A/B-Verkabelung
Anschlüsse für Statuseingänge (RST/EMG) und Statusausgänge (EMG/FLT)
Anschlüsse zur Bereitstellung von 24VDC-Spannung, z.B. für optionale Relais, etc.
Anschlüsse für 6 Melderlinien (Zonal Inputs Z1 bis Z6)
Anschlussblock zur Umsetzung des Sprechstellen-Buses auf Installationsleitung J-Y(ST)Y bzw. JE-H(ST)H 4x2x0,8mm, auf Hutschiene vormontiert und beschriftet; zur rückseitigen Montage im Rack

Technische Daten:
Lautsprecherkreisklemmen: Doppelstockklemme 2002-2231 / 34 / 37
anschließbarer Leiterquerschnitt 1: feindrahtig, ohne Aderendhülse 0,25 bis 2,5mm²
anschließbarer Leiterquerschnitt 2: feindrahtig, mit Aderendhülse 0,25 bis 2,5mm²
anschließbarer Leiterquerschnitt 3: eindrähtig, 0,25 bis 2,5mm²
Bemessungsstrom: 24A (AC)
Bemessungsspannung: 500V (AC)
Ausführung elektrischer Anschluss: 2mal Federzuganschluss
Anzahl der Etagen: 2
Montageart:  Hutschiene
Anschluss für Sprechstellen-Bus:Übergabebaustein RJ45 289-175
Steckverbinder:  RJ45 abgeschirmt
Min. Steckzyklen: 500
anschließbarer Leiterquerschnitt: 0,08mm² - 1,5mm² (AWG 28 - AWG14)
max. Strombelastung: <1,5A
Spannungsfestigkeit Kontakt/Kontakt: 1kVeff
Kontaktwiderstand: typ. <20mOhm
Isolationswiderstand: >500MOhm
Montageart:  Hutschiene
Leitungsbefestigung: Schirmklemmbügel  (Leitungsdurchmesser bis 8mm)
liefern und montieren.

Richtfabrikat: Gräf und Meyer
Artikelnr.: ART06365

oder gleichwertig
angebotenes Fabrikat:

Fabrikat: '............................................................'
Typ: '............................................................'
Menge: 1,000 St

**01.110 LKV IN - Basic (Slave)**
Grundmodul der internen Kabel-/Lautsprecherkreisverteilung eines Slave-Racks
System Funktionen (Hauptmerkmale):
- Anschlussklemmen für 7 Lautsprecher-Zonen in A/B-Verkabelung
- Anschlüsse zur Bereitstellung von 24VDC-Spannung, z.B. für optionale Relais, etc.
- Lieferung erfolgt vormontiert auf Hutschiene und beschriftet; zur rückseitigen
Montage im Rack
Technische Daten:
Lautsprecherkreisklemmen: Doppelstockklemme 2002-2231 / 34 / 37
anschließbarer Leiterquerschnitt 1: feindrahtig, ohne Aderendhülse 0,25 bis 2,5mm², liefern und montieren.

Richtfabrikat: Gräf und Meyer
Artikelnr.: ART06366

oder gleichwertig
angebotenes Fabrikat:

Fabrikat: '............................................................'

Typ: '............................................................'
Menge: 1,000 St

**01.120 Erweiterungsset für eine interne Kabel-/ Lautsprecherkreisverteilung**
Erweiterungsset für eine interne Kabel-/ Lautsprecherkreisverteilung;
zur Verwendung nur zusammen mit einem Grundmodul LKV IN - Basis (Master) oder LKV IN - Basis (Slave)
System Funktionen (Hauptmerkmale):
- Anschlussklemmen für 7 Lautsprecher-Zonen in A/B-Verkabelung
- Lieferung erfolgt vormontiert auf Hutschiene eines Grundmodules LKV IN - Basis
(Master) bzw. LKV IN - Basis (Slave) und beschriftet

Technische Daten:
Lautsprecherkreisklemmen: Doppelstockklemme 2002-2231 / 34 / 37
anschließbarer Leiterquerschnitt 1: feindrahtig, ohne Aderendhülse 0,25 bis 2,5mm²
anschließbarer Leiterquerschnitt 2: feindrahtig, mit Aderendhülse 0,25 bis 2,5mm²
anschließbarer Leiterquerschnitt 3: eindrähtig, 0,25 bis 2,5mm²
Bemessungsstrom: 24A (AC)
Bemessungsspannung: 500V (AC)
Ausführung elektrischer Anschluss: 2mal Federzuganschluss
Anzahl der Etagen: 2
Montageart:  Hutschiene
Maße: HxBxT  62x5,2x35mm
  (Höhe bei niedrigstbauender Montageart, B= pro A/B Klemme)

liefern und montieren.

Richtfabrikat: Gräf und Meyer
Typ:  ART06367

oder gleichwertig
angebotenes Fabrikat:

Fabrikat: '............................................................'
Typ: '............................................................'
Menge: 3,000 St

**01.130 Steckdosenleiste**
Steckdosenleiste zum Einbau in Elektronikschränke

Beschreibung:
komplett mit 9 Dosen (230V)
Montagewinkel zum Einbau in 19" Gestellschränke
extra schwere Ausführung

Technische Daten:
Maße:  Bauhöhe 1HE
Anschlussleitung: 2,0m H05VV-F 3G 1,5mm
Normen:  VDE,GS, CE geprüft
liefern und montieren.

Richtfabrikat: Gräf und Meyer
Artikelnr.:ART02264

oder gleichwertig
angebotenes Fabrikat:

Fabrikat: '............................................................'

Typ: '............................................................'
Menge: 2,000 St

**01.140 Werkseitige Rackmontagepauschale**
Die werkseitige Rackmontage beinhaltet den betriebsfertigen Aufbau des vom Auftraggeber beauftragten Systems.

Folgende Einzelschritte sind Bestandteil der Leistung:

Vorbereitende Tätigkeiten:
-  Erstellung eines Rackmontageplanes (Einteilung der zu montierenden Geräte),
-  Kommissionieren der Komponenten

Ausführende Tätigkeiten:
-  Grundmontage Rack (Blindblenden, Gleitschienen, Käfigmuttern, Akku-Montageboden und Montage sonstiger mechanischer
  Baugruppen)
-  Montage der notwendigen Komponenten auszuführen laut
  Montageplan
-  Rückwärtige Montage von Kabelkanälen nach Bedarf,
-  Verlegen der Spannungsversorgung (230V) zu den Komponenten und herstellen der entsprechenden Verbindung zur 230V Einschalt  verzögerung
-  Verlegen der Notstromversorgungsleitungen (24V) und herstellen der Verbindung zur Notstromversorgung (USV) sowie zu den
  Akkus
-  Verdrahtung der Signalwege aller Komponenten laut Systemanfor-derung
-  Verdrahtung der internen Lautsprecherkreisverteilung unter
  Berücksichtigung der im Projekt geforderten Anzahl der Lautsprecherlinien zu den entsprechenden Verstärkern

Prüfende Tätigkeiten:
-  Sichtprüfung der Kabelführung mit Abgleich der Projektvorgabe, (Vier-Augen-Prinzip)
-  Funktionale Prüfung aller im Projekt genutzten Komponenten unter Betriebsspannung (230V und 24V)
-  Dauerbelastungstest unter Betriebsbedingungen (min. 48 Std.) und werksseitige Inbetriebnahme des Systems
-  Simulation der laut Checkliste Rackbau geforderten Fehler (Bspw. Systemausfall, Netzausfall, Lautsprecher kurzschluss, Erdschluss,  Ausfall von Zonen, Ausfall von Brandfallmikrofon/en und Impedanzabweichung)
-  abschließende Sichtkontrolle, Endreinigung, Fotodokumentation sowie archivieren der Checkliste
-  Vorbereitung zum Versand

liefern und montieren.
Menge: 1,000 psch

**01.150 Werkseitige Programmierpauschale**
Die werksseitige Programmierung des Systems beinhaltet eine Grundprogrammierung bezogen auf die vom Auftraggeber übermittelten Projektinformationen einschließlich notwendiger Netzwerkkonfiguration der entsprechenden Haupteinheit und der anzuschließenden oder zu montierenden Komponenten wie bspw. Systemsprechstellen.
Dazu gehören unter anderem die Zentralen-Systeme, die Erweiterungsendstufen bzw. Extentions- sowie weitere Module. Außerdem wird die Zonenprogrammierung mit jeweiliger Bezeichnung durchgeführt. Die DSP-Parameter sowie die Lautstärke werden auf einen Durchschnittswert voreingestellt.
Zusätzlich wird die Konfiguration der benötigten Sprechstellen mit deren entsprechenden Zonenzuordnung, die Programmierung sowie der Upload von definierten Voralarm- und Alarmtexten und den ggf. zusätzlichen Audiotracks durchgeführt.

Abschließend wird die Netzwerkprogrammierung und die Funktion der analogen Audioeingänge sowie die GPIO-Kontakte überprüft und etwaige Standardevents vorkonfiguriert.
Menge: 1,000 psch

**01.160 SAA Leistungsverstärker-Matrix - Zentraleinheit nach DIN EN 54-16**
SAA Steuereinheit des Sprachalarmsystems mit 8 integrierten Leistungsverstärkern und Lautsprecherlinienüberwachung. Mit 3-fach IP-Port zur Übertragung von digitalen Audio-Signalen (AES67/Dante® - Layer3).
Die System- Zentraleinheit ist nach DIN EN 54-16 (Brandmeldeanlagen  Teil 16: Sprachalarmzentralen) zertifiziert und wird in Systemen eingesetzt, in denen die Sicherheitsstandards nach den Normen
-  DIN VDE 0833-4 (Gefahrenmeldeanlagen für Brand, Einbruch und Überfall
  Teil 4: Festlegungen für Anlagen zur Sprachalarmierung), DIN EN 50849 (Elektroakustische Notfallwarnsysteme), DIN CEN/TS 54-32  (Brandmeldezentralen
  Teil 32: Projektierung, Montage, Inbetriebsetzung, Betrieb und In-standhaltung von Sprachalarmsystemen) und DIN VDE V 0827-1  bis 3 (Notfall- und Gefahren- Reaktions-Systeme (NGRS)) gefor-dert sind.

Der Aufbau und Betrieb müssen nach DIN 14675 erfolgen. Der ACSI-BUS der Zentraleinheit bietet die Möglichkeit zum Anschluss der FES Feuerwehr-Einsprechstellen nach DIN 14664 in Verbindung mit dem RM Redundanzmodul-Set.

Haupteigenschaften:
-  Stand Alone- und EN 54 IP Netzwerkbetrieb
-  3-fach IP-Port für AES67/Dante® - Layer 3 Audioübertragung
-  digitale Matrix mit 40 Quellen in 1024 Zonen (maximaler Ausbau)
-  5 symmetrische Audioeingänge (Quellen)
-  Mikrofonbus zum Anschluss von bis zu 32 Mehrzonenmikrofon-sprechstellen, Brandfallmikrofone nach DIN EN 54-16 oder Feuer-wehr-Einsprechstellen nach DIN 14664
-  2 interne Sprachspeicher (4 GB)
-  integriertes, frontseitiges Notfallmikrofon nach DIN EN 54-16
-  integrierte Unterstützung für „Audio over Ethernet“
-  8 unabhängige Class-D-Verstärker mit 120W Leistung für 100V Lautsprecherleitungen
-  integrierte Havarie-Verstärker-Umschaltung
-  2 Ausgänge pro Verstärker für A/B- Lautsprecherlinien
-  individuelle Eingangs-Quellen-Programmierung, Lautstärkerege-lung mit EQ-Anpassung pro Verstärkerkanal (A/B  Linie).
-  EOL Lautsprecherlinien-Abschluss zur Überwachung der Lautsprecherlinien bis zum Lautsprecherlinien-Ende.
-  Frequenzgang: 20 - 20.000Hz +/- 1dB
-  Signal-Rauschabstand: > 98 dB, A-bewertet
-  Klirrfaktor: <0,05%
-  Verstärkungseinstellung pro Kanal: -100dB bis 0dB, in 1dB-
  Schritten
-  Erkennung und Anzeige aller Notfall- und Fehlerzustände über LEDs und Klartextanzeige am frontseitigen Display
-  10 Eingangskontakte zum Anschluss von Brandmeldezentralen (überwacht nach DIN VDE 0833-4)
-  2 potentialfreie Ausgangskontakte zum Anschluss von Brandmeldezentralen (überwacht nach DIN VDE 0833-4)
-  3 überwachte potentialfreie Eingangskontakte für die Fehlerdetektion der externen Notstromversorgung
-  RS 485 Schnittstelle für Sonderanwendungen der Brandfallsteuerung
-  ETHERNET Schnittstelle für Sonderanwendungen der Brandfallsteuerung
-  vollständige Überwachung der Notfallmikrofone nach
  DIN EN 54-16
-  vollständige Überwachung der Feuerwehr-Einsprechstellen nach DIN 14664
-  gleichzeitiges Aussenden von Evakuierungs- und Alarmnachrichten
-  Möglichkeit der stufenweisen Evakuierung (adaptive Fluchtwege-Steuerung)
-  manuelle Kontrolle von Notfall-Szenarien mit Zugangskontrolle über frontseitiges Display
-  14 programmierbare GPIO-Ports (universelle Ein-/Ausgangskontakte)
-  2 x RS 485 Schnittstellen zur Systemintegration von externen Anwendungen
-  Ethernet-Switch mit 3 x RJ45-Ports
-  Ethernet-Schnittstellen zur Systemintegration von externen Anwendungen
-  offene Software-Plattform zur Systemintegration von externen Anwendungen
-  8 x 24V DC Ausgänge zur Steuerung von externen Komponenten (Lautstärkesteller, Blitzleuchten etc.)
-  DSP  Eingang-Parametrischer-Equalizer pro Verstärkerkanal
-  DSP  Ausgang-Parametrischer-Equalizer pro Verstärkerkanal
-  DSP - Loudness-Funktion pro Verstärkerkanal
-  DSP - Sound Enhancer pro Verstärkerkanal
-  DSP - Lautstärkeregelung für jeden Eingangs- und Ausgangskanal
-  4,3'' frontseitiges Touchscreen Display
-  frontseitiger Monitor-Lautsprecher
-  8 x symmetrische Line-Level-Audioausgänge (pro Zone)
-  integrierte Hauptenergiequelle 110-240 V ~ 50/60 Hz, abgesichert
-  Eingang für Ersatzstromversorgung 20-25V DC, abgesichert
-  inklusive erweiterte Konfigurationssoftware (NEO Konfigurator)
-  optionale I-CORE Systemeinheit mit EVAC-CONTROL-Software zur Steuerung zentraler NEO+ Systeme
-  optionale I-CORE Systemeinheit mit EVAC-CLOUD-Software zur Steuerung dezentraler NEO+ Systeme
-  optionale I-CORE Systemeinheit zur Steuerung von DIRECT-LINK Verbindungen und AES67/Dante® - Layer 3 Übertragungen
-  Standard-Ethernet-Verbindung (im redundanten Ring)
-  redundante Verbindung zwischen System Controller und Systemerweiterungen mit automatischer Umschaltung
-  Umgebungstemperatur von -5° C bis +45° C bei 5% bis 95% relativer Luftfeuchtigkeit ohne Kondensation
-  Anschluss von bis zu 32 Fernbedienungsregler möglich (optional)
-  Abmessungen: (B x H x T) 483 x 88 x 455mm 2 HE
-  Gewicht: 13,5 kg

Normative Anforderungen:
-  DIN 14664 Feuerwehrwesen  Feuerwehr-Einsprechstelle
-  DIN EN 54-16 Brandmeldeanlagen  Teil 16: Sprachalarmzentralen (Notfallmikrofon)
-  DIN EN 54-4 Brandmeldeanlagen  Teil 4: Energieversorgungseinrichtungen
-  DIN 14675-1 Brandmeldeanlagen  Teil 1: Aufbau und Betrieb
-  DIN EN 60529 Schutzarten durch Gehäuse (IP-Code)
-  DIN VDE 0833-1 Gefahrenmeldeanlagen für Brand, Einbruch und Überfall  Teil 1: Allgemeine Festlegungen
-  DIN VDE 0833-2 Gefahrenmeldeanlagen für Brand, Einbruch und Überfall  Teil 2:  Festlegungen für Brandmeldeanlagen
-  DIN VDE 0833-4 Gefahrenmeldeanlagen für Brand, Einbruch und Überfall  Teil 1: Festlegungen für Anlagen zur Sprachalarmierung  im Brandfall

Zusätzliche Normative Verwendbarkeit geforderte Anlagen nach:
-  DIN EN 50848 Elektroakustische Notfallwarnsysteme
-  DIN VDE V 0827 Notfall- und Gefahren-Reaktions-Systeme (Teil 1 bis 3)
-  DIN CEN/TS 54-32 Brandmeldeanlagen  Teil 32: Projektierung, Montage, Inbetriebsetzung, Betrieb und Instandhaltung von Sprachalarmsystemen,

liefern und montieren.

Richtfabrikat: Gräf und Meyer
Artikelnr.: ART06505

oder gleichwertig
angebotenes Fabrikat:

Fabrikat: '............................................................'
Typ: '............................................................'
Menge: 1,000 St

**01.170 SAA Leistungsverstärker-Matrix nach DIN EN 54-16**
SAA System-Leistungsverstärker-Matrix des Sprachalarmsystems mit 8 integrierten Leistungsverstärkern und Lautsprecherlinienüberwachung. Mit 3-fach IP-Port zur Übertragung von digitalen Audio-Signalen (AES67/Dante® - Layer3).

Die System-Leistungsverstärker-Matrix ist nach DIN EN 54-16 (Brand-meldeanlagen  Teil 16: Sprachalarmzentralen) zertifiziert und wird in Systemen eingesetzt, in denen die Sicherheitsstandards nach den Normen DIN VDE 0833-4 (Gefahrenmeldeanlagen für Brand, Einbruch und Überfall  Teil 4: Festlegungen für Anlagen zur Sprachalarmierung), DIN EN 50849 (Elektro-akustische Notfallwarnsysteme), DIN CEN/TS 54-32 (Brandmeldezentralen  Teil 32: Projektierung, Montage, Inbetriebsetzung, Betrieb und Instandhaltung von Sprachalarmsystemen) und DIN VDE V 0827-1 bis 3 (Notfall- und Gefahren-Reaktions-Systeme (NGRS)) gefordert sind.
Der Aufbau und Betrieb müssen nach DIN 14675 erfolgen.

Haupteigenschaften:
-  digitale Matrix mit 40 Quellen in 1024 Zonen (maximaler Ausbau)
-  integrierte Unterstützung für „Audio over Ethernet“
-  8 unabhängige Class-D-Verstärker mit 250W Leistung für 100V Lautsprecherleitungen
-  integrierte Havarie-Verstärker-Umschaltung
-  2 Ausgänge pro Verstärker für A/B- Lautsprecherlinien
-  individuelle Eingangs-Quellen-Programmierung, Lautstärkeregelung mit EQ-Anpassung pro Verstärkerkanal (A/B  Linie).
-  EOL Lautsprecherlinien-Abschluss zur Überwachung der Lautsprecherlinien bis zum Lautsprecherlinien-Ende.
-  Frequenzgang: 20 - 20.000Hz +/- 1dB
-  Signal-Rauschabstand: > 98 dB, A-bewertet
-  Klirrfaktor: <0,05%
-  Verstärkungseinstellung pro Kanal: -100dB bis 0dB, in 1dB-Schritten
-  Erkennung und Anzeige aller Notfall- und Fehlerzustände über LEDs
-  10 Eingangskontakte zum Anschluss von Brandmeldezentralen (überwacht nach DIN VDE 0833-4)
-  2 potentialfreie Ausgangskontakte zum Anschluss von Brandmeldezentralen (überwacht nach DIN VDE 0833-4)
-  3 überwachte potentialfreie Eingangskontakte für die Fehlerdetektion der externen Notstromversorgung
-  ETHERNET Schnittstelle für Sonderanwendungen der Brandfallsteuerung
-  gleichzeitiges Aussenden von Evakuierungs- und Alarmnachrichten
-  Möglichkeit der stufenweisen Evakuierung (Adaptive Fluchtwege-Steuerung)
-  1 x RS 485 Schnittstellen zur Systemintegration von externen Anwendungen
-  Ethernet-Switch mit 3 x RJ45-Ports
-  Ethernet-Schnittstellen zur Systemintegration von externen Anwendungen
-  offene Software-Plattform zur Systemintegration von externen Anwendungen
-  8 x 24V DC Ausgänge zur Steuerung von externen Komponenten (Lautstärkesteller, Blitzleuchten etc.)
-  DSP  Eingang-Parametrischer-Equalizer pro Verstärkerkanal
-  DSP  Ausgang-Parametrischer-Equalizer pro Verstärkerkanal
-  DSP - Loudness-Funktion pro Verstärkerkanal
-  DSP - Sound Enhancer pro Verstärkerkanal
-  DSP - Lautstärkeregelung für jeden Eingangs- und Ausgangskanal
-  8 x symmetrische Line-Level-Audioausgänge (pro Zone)
-  integrierte Hauptenergiequelle 110-240 V ~ 50/60 Hz, abgesichert
-  Eingang für Ersatzstromversorgung 20-25V DC, abgesichert
-  inklusive erweiterte Konfigurationssoftware (NEO Konfigurator)
-  optionale I-CORE Systemeinheit mit EVAC-CONTROL-Software zur Steuerung zentraler Systeme
-  optionale I-CORE Systemeinheit mit EVAC-CLOUD-Software zur Steuerung dezentraler Systeme
-  optionale I-CORE Systemeinheit zur Steuerung von DIRECT-LINK Verbindungen und AES67/Dante® - Layer 3 Übertragungen
-  Standard-Ethernet-Verbindung (im redundanten Ring)
-  redundante Verbindung zwischen System Controller und Systemerweiterungen mit automatischer Umschaltung
-  Umgebungstemperatur von -5° C bis +45° C bei 5% bis 95% relativer Luftfeuchtigkeit ohne Kondensation
-  Anschluss von bis zu 32 Fernbedienungsregler möglich (optional)

Abmessungen: (B x H x T) 483 x 88 x 455mm 2 HE
Gewicht:  13,5 kg

Normative Anforderungen:
-  DIN 14664 Feuerwehrwesen  Feuerwehr-Einsprechstelle
  DIN EN 54-16 Brandmeldeanlagen  Teil 16: Sprachalarmzentralen (Notfallmikrofon)
-  DIN EN 54-4 Brandmeldeanlagen  Teil 4: Energieversorgungseinrichtungen
-  DIN 14675-1 Brandmeldeanlagen  Teil 1: Aufbau und Betrieb
-  DIN EN 60529 Schutzarten durch Gehäuse (IP-Code)
-  DIN VDE 0833-1 Gefahrenmeldeanlagen für Brand, Einbruch und Überfall  Teil 1: Allgemeine Festlegungen
-  DIN VDE 0833-2 Gefahrenmeldeanlagen für Brand, Einbruch und Überfall  Teil 2:  Festlegungen für Brandmeldeanlagen
-  DIN VDE 0833-4 Gefahrenmeldeanlagen für Brand, Einbruch und Überfall  Teil 1: Festlegungen für Anlagen zur Sprachalarmierung  im Brandfall

Zusätzliche Normative Verwendbarkeit geforderte Anlagen nach:
-  DIN EN 50848 Elektroakustische Notfallwarnsysteme
-  DIN VDE V 0827 Notfall- und Gefahren-Reaktions-Systeme (Teil 1 bis 3)
-  DIN CEN/TS 54-32 Brandmeldeanlagen  Teil 32: Projektierung,
  Montage, Inbetriebsetzung, Betrieb und Instandhaltung von Sprachalarmsystemen

liefern und montieren.

Richtfabrikat: Gräf und Meyer
Arikelnr.: ART06508

oder gleichwertig
angebotenes Fabrikat:

Fabrikat: '............................................................'
Typ: '............................................................'
Menge: 4,000 St

**01.180 SAA Leistungsverstärker-Matrix nach DIN EN 54-16**
SAA System-Leistungsverstärker-Matrix des NEO+ Sprachalarmsystems mit 4 integrierten Leistungsverstärkern und Lautsprecherlinienüberwachung. Mit 3-fach IP-Port zur Übertragung von digitalen Audio-Signalen (AES67/Dante® - Layer3). Die System-Leistungsverstärker-Matrix NEO 4500E+ ist nach DIN EN 54-16 (Brandmeldeanlagen  Teil 16: Sprachalarmzentralen) zertifiziert und wird in Systemen eingesetzt, in denen die Sicherheitsstandards nach den Normen DIN VDE 0833-4 (Gefahrenmeldeanlagen für Brand, Einbruch und
Überfall  Teil 4: Festlegungen für Anlagen zur Sprachalarmierung), DIN EN 50849 (Elektroakustische Notfallwarnsysteme), DIN CEN/TS 54-32 (Brand- meldezentralen  Teil 32: Projektierung, Montage, Inbetriebsetzung, Betrieb und Instandhaltung von Sprachalarmsystemen) und DIN VDE V 0827-1 bis 3 (Notfall- und Gefahren-Reaktions-Systeme (NGRS)) gefordert sind. Der Aufbau und Betrieb müssen nach DIN 14675 erfolgen.

Haupteigenschaften:
-  digitale Matrix mit 40 Quellen in 1024 Zonen (maximaler Ausbau)
-  integrierte Unterstützung für „Audio over Ethernet“
-  4 unabhängige Class-D-Verstärker mit 500W Leistung für 100V Lautsprecherleitungen
-  integrierte Havarie-Verstärker-Umschaltung
-  2 Ausgänge pro Verstärker für A/B- Lautsprecherlinien
-  individuelle Eingangs-Quellen-Programmierung, Lautstärkeregelung mit EQ-Anpassung pro Verstärkerkanal (A/B  Linie)
-  EOL Lautsprecherlinien-Abschluss zur Überwachung der Lautsprecherlinien bis zum Lautsprecherlinien-Ende
-  Frequenzgang: 20 - 20.000Hz +/- 1dB
-  Signal-Rauschabstand: > 98 dB, A-bewertet
-  Klirrfaktor: <0,05%
-  Verstärkungseinstellung pro Kanal: -100dB bis 0dB, in 1dB-Schritten
-  Erkennung und Anzeige aller Notfall- und Fehlerzustände über LEDs
-  6 Eingangskontakte zum Anschluss von Brandmeldezentralen (überwacht nach DIN VDE 0833-4)
-  2 potentialfreie Ausgangskontakte zum Anschluss von Brandmeldezentralen (überwacht nach DIN VDE 0833-4)
-  ETHERNET Schnittstelle für Sonderanwendungen der Brandfallsteuerung
-  gleichzeitiges Aussenden von Evakuierungs- und Alarmnachrichten
-  Möglichkeit der stufenweisen Evakuierung (Adaptive Fluchtwege-Steuerung)
-  1 x RS 485 Schnittstellen zur Systemintegration von externen Anwendungen
-  Ethernet-Switch mit 3 x RJ45-Ports
-  Ethernet-Schnittstellen zur Systemintegration von externen Anwendungen
-  offene Software-Plattform zur Systemintegration von externen Anwendungen
-  4 x 24V DC Ausgänge zur Steuerung von externen Komponenten (Lautstärkesteller, Blitzleuchten etc.)
-  DSP  Eingang-Parametrischer-Equalizer pro Verstärkerkanal
-  DSP  Ausgang-Parametrischer-Equalizer pro Verstärkerkanal
-  DSP - Loudness-Funktion pro Verstärkerkanal
-  DSP - Sound Enhancer pro Verstärkerkanal
-  DSP - Lautstärkeregelung für jeden Eingangs- und Ausgangskanal
-  4 x symmetrische Line-Level-Audioausgänge (pro Zone)
-  integrierte Hauptenergiequelle 110-240 V ~ 50/60 Hz, abgesichert
-  Eingang für Ersatzstromversorgung 20-25V DC, abgesichert
-  inklusive erweiterte Konfigurationssoftware (NEO Konfigurator)
-  optionale I-CORE Systemeinheit mit EVAC-CONTROL-Software zur Steuerung zentraler NEO+ Systeme
-  optionale I-CORE Systemeinheit mit EVAC-CLOUD-Software zur Steuerung dezentraler NEO+ Systeme
-  optionale I-CORE Systemeinheit zur Steuerung von DIRECT-LINK Verbindungen und AES67/Dante® - Layer 3 Übertragungen
-  Standard-Ethernet-Verbindung (im redundanten Ring)
-  redundante Verbindung zwischen System Controller und Systemerweiterungen mit automatischer Umschaltung
-  Umgebungstemperatur von -5° C bis +45° C bei 5% bis 95% relativer Luftfeuchtigkeit ohne Kondensation
-  Anschluss von bis zu 32 Fernbedienungsregler möglich (optional)
-  Abmessungen: (B x H x T) 483 x 88 x 455mm 2 HE
-  Gewicht: 13,5 kg

Normative Anforderungen:
-  DIN 14664 Feuerwehrwesen  Feuerwehr-Einsprechstelle
-  DIN EN 54-16 Brandmeldeanlagen  Teil 16: Sprachalarmzentralen (Notfallmikrofon)
-  DIN EN 54-4 Brandmeldeanlagen  Teil 4: Energieversorgungseinrichtungen
-  DIN 14675-1 Brandmeldeanlagen  Teil 1: Aufbau und Betrieb
-  DIN EN 60529 Schutzarten durch Gehäuse (IP-Code)
-  DIN VDE 0833-1 Gefahrenmeldeanlagen für Brand, Einbruch und Überfall  Teil 1: Allgemeine Festlegungen
-  DIN VDE 0833-2 Gefahrenmeldeanlagen für Brand, Einbruch und Überfall  Teil 2:  Festlegungen für Brandmeldeanlagen
-  DIN VDE 0833-4 Gefahrenmeldeanlagen für Brand, Einbruch und -Überfall  Teil 1: Festlegungen für Anlagen zur Sprachalarmierung  im Brandfall

Zusätzliche Normative Verwendbarkeit geforderte Anlagen nach:
-  DIN EN 50848 Elektroakustische Notfallwarnsysteme
-  DIN VDE V 0827 Notfall- und Gefahren-Reaktions-Systeme (Teil 1 bis 3)
-  DIN CEN/TS 54-32 Brandmeldeanlagen  Teil 32: Projektierung, Montage, Inbetriebsetzung, Betrieb und Instandhaltung von Sprachalarmsystemen
liefern und montieren.

Richtfabrikat: Gräf und Meyer
Typ:  ART06507

oder gleichwertig
angebotenes Fabrikat:

Fabrikat: '............................................................'
Typ: '............................................................'
Menge: 1,000 St

**01.190 End-Of-Line-Modul**
Lautsprecher-Linien "END OF LINE Modul" zur Verbesserung der Genauigkeit der Lautsprecherleitungsmessung in 70V/ 100V-Leitungen. Das Modul ermöglicht eine genauere Überprüfung der Verbindungsintegrität zwischen den Lautsprechern und dem Sprachalarmsystem ohne Rückleitung.

Haupteigenschaften:
-  Überwachung von 70V/ 100V-Leitungen
-  einfache Installation, Aufputz-Montage
-  kleine Abmessungen
-  Umschaltbare Last 400O /200O (bezogen auf die Pilottonfrequenz)

Technische Daten:
-Eingang:  für 100 V LS-Leitungen
-Design:  ABS, Schwarz RAL9005
-Gewicht:  29 g / 1 oz
Abmessungen (A x H x P): 66,3 mm x 20 mm x 50 mm / 2,61 in x 0,79 in x 1,97 in
Zubehör:  Euroblock-Steckverbinder

Normative Anforderungen:
-  DIN EN 54-16 Brandmeldeanlagen - Teil 16: Sprachalarmzentralen
-  DIN EN 54-4 Brandmeldeanlagen - Teil 4: Energieversor
  gungseinrichtungen
-  DIN 14675-1 Brandmeldeanlagen - Teil 1: Aufbau und
  Betrieb
-  DIN VDE 0833-1 Gefahrenmeldeanlagen für Brand, Ein
  bruch und Überfall - Teil 1: Allgemeine Festlegungen
-  DIN VDE 0833-4 Gefahrenmeldeanlagen für Brand, Einbruch und Überfall - Teil 1: Festlegungen für Anlagen zur
  Sprachalarmierung im Brandfall

Zusätzliche Normative Verwendbarkeit:
-  DIN EN 50848 Elektroakustische Notfallwarnsysteme
-  DIN VDE V 0827 Notfall- und Gefahren-Reaktions-Systeme
  (Teil 1 bis 3)
-  DIN CEN/TS 54-32 Brandmeldeanlagen - Teil 32: Projek-tierung, Montage, Inbetriebsetzung, Betrieb und Instandhaltung von Sprachalarmsystemen,

liefern und montieren.

Richtfabrikat: Gräf und Meyer
Artikelnr.: ART01509

oder gleichwertig
angebotenes Fabrikat:

Fabrikat: '............................................................'
Typ: '............................................................'
Menge: 62,000 St

**01.200 Notstromversorgungseinrichtung**
Mikroprozessorgesteuerte Notstromversorgungseinrichtung zur Realisierung der Ersatzenergiequelle für Sprachalarmanlagen (SAA) nach DIN EN 54-4(Brandmeldeanlagen Teil 4: Energieversorgungseinrichtungen) zum Betreiben von 6 Stück Endverstärkern mit 24VDC (max. 500Watt/100V) Netzersatzeingängen und zusätzlichen SAA-Vorverstärker-/Steuerungskomponenten. Inkl. aller frontseitigen normkonformen Anzeigeeinrichtungen für Netz-Betrieb, Batterie-Betrieb, Ladevorgang und Fehlerzustand. Inkl. frontseitigem USB-Anschluss zur Parametrisierung der Notstromversorgungseinrichtung.

Inkl. aller notwendigen rückseitigen Anschlüsse/Klemmen für bis zu 4 Batterien, sowie Klemmen für Temperaturfühler und Meldeausgänge zur System-Fehlerweiterleitung. Inkl. Netzwerk-Anschluss (Ethernet) zur zusätzlichen externen Überwachung der Systemzustände (Option).

EN 54-4 Zulassungsnummer: 1438/CPD/0330.

Technische Daten:
Stromversorgung (Main): 230V (+10% -15%) 50 Hz
Leistungsfaktor:  0,94
Wirkungsgrad
(während des Ladevorgangs):84%
Stabilisierung der Ausgangsspannung: 0,5%
Leckstrom im Schutzleiter: <1,5 mA
Maximale Leistungsaufnahme aus dem Netz: 2,7A
Nennspannung der externen Batterie: 24V
Nennspannung im Pufferbetrieb bei 25°C: 27,1V
Nennspannung bei Schnellladung bei 25°C: 28,3V
Temperaturkompensationswert beim
Pufferbetrieb und bei Schnellladung: -48mV/°C
Maximale Kapazität der
angeschlossenen Batterien: 430Ah
Maximaler Ladestrom:  16A
Maximaler Schleifenwiderstand der Batterie: 25 mOhm
Belastbarkeit/Ausgangsleistung
der SAA-Verstärker:  6 x 30A
Belastbarkeit/Ausgangsleistung
anderer SAA-Geräte:  1x6A
Stromaufnahme aus der Batterie für
den Eigenbedarf des Netzteils: < 400mA
Stromaufnahme aus den Batterien
nach dem Trennen des
Tiefenentladungsschutzes: < 5mA
Änderung der DC Ausgangsspannung 21,1 bis 28,8V

Maximaler Strom, der aus einer einzigen Batterie zur Stromversorgung des Netzteils gezogen werden kann, nachdem die Hauptversorgungsquelle abgeschaltet wurde:  90A
Relative Luftfeuchtigkeit: max. 80%
Zulässige Betriebstemperatur:
Klasse 3K5 gemäß PN-EN  60721-3-3:  -5°C bis +45°C
liefern und montieren.

Richtfabrikat: Gräf und Meyer
Artikelnr.: ART05119

oder gleichwertig
angebotenes Fabrikat:

r
Fabrikat: '..................................................'

Typ: '..................................................'
Menge: 1,000 St

**01.210 Kabelsatz für Batteriemanager**
Kabelsatz zur Verbindung der Charger Batteriemanager mit den beiden Akkus, komplett konfektioniert.

Technische Daten:
Zuleitung zu den Akkus: 2 x 0,25m H07V-K 16qmm (rot/blau)
Sicherungshalter:  125A in der Kabelbrücke
Anschlüsse:  4 x Rohrkabelschuhe 16 qmm zum  Schraubanschluss der Akkus
Sicherung:  1x 125A für den Sicherungshalter
liefern und montieren.

Richtfabrikat: Gräf und Meyer
Artikelnr.: ART06149

oder gleichwertig
angebotenes Fabrikat:

Fabrikat: '............................................................'
Typ: '............................................................'
Menge: 2,000 St

**01.220 AKKU 12/150F**
Wartungsfreier Frontterminal 10-Jahres Akku (12V/150Ah) in Blei-Vlies Technologie für SAZ nach DIN VDE 0833-4 und EN 54-4. Hohe Rekombinationsfähigkeit im Zyklenbetrieb; Ventielgeregelte Kuntsstoffkonstruktion als Schutz bei Überladung; gute Hochstromeigenschaften; kein Gefahrgut gemäß IATA; hohe Zyklenfestigkeit (mehr als 500 Lade-/Entladezyklen bis zu 50% Entladetiefe); Robuster Aufbau; Lageunabhängiger Betrieb;

L/B/H:  552/110/288 mm;
Gewicht:  45 kg.
liefern und montieren.

Richtfabrikat: Gräf und Meyer
Artikelnr.: ART01343

oder gleichwertig
angebotenes Fabrikat:

Fabrikat: '............................................................'
Typ: '............................................................'
Menge: 4,000 St

**01.230 Mikrofon-Sprechstelle gemäß DIN EN 54-16**
Enthält 8 Zonentasten, eine "Alle rufen"-Taste, Rückruffunktion und LED-Anzeigen für Zonenauswahl, belegte Zone, erteiltes Wort sowie Anzeigen gemäß dem EN 54-16-Standard. Konfigurierbar im PTT- oder Latch-Modus. Ermöglicht die Aktivierung des Ding-Dong-Sounds. Verfügt über eine Store-and-Forward-Funktionalität. Die Tasten können über die Konfigurationssoftware Neo Configurator programmiert werden, um Ereignisse im System auszulösen: Equalizer- und Verstärkungseinstellung, Aufnahme und Wiedergabe von vorab aufgezeichneten Nachrichten, Quellenrouting, usw. Verbindet sich im Busmodus über standardmäßiges UTP-Kabel über das ACSI V2-Busprotokoll. Hat einen transparenten Deckel für Zonennamen. Die maximale Busentfernung beträgt 1000m, liefern und montieren.

Richtfabrikat: Gräf und Meyer
Artikelnr.: ART06510

oder gleichwertig
angebotenes Fabrikat:

Fabrikat: '............................................................'
Typ: '............................................................'
Menge: 1,000 St

**01.240 RJ45 Datendose 2Port UP**
UP/AP Anschlussdose inkl. Abdeckrahmen für unsere Produkte. Kabelzuführung aus 4 Richtungen möglich, übertrifft Anforderungen für Kat. 6A Komponentenstandard ISO/IEC 11801, Beschaltung ohne LSA-Auflegewerkzeug möglich, werkzeugloser Schirmanschluss am Schirmblech, mit Sichtfenster und beiliegenden Beschriftungseinlage. Unerlässlich bei Daisy Chain Verkabelung sowie auch als Enddose im Systemverbund der Sprechstellen nutzbar.

Technische Daten:
2x RJ45 Anschluss
2Port
Daisy-Chain-Verkabelung möglich,
liefern und montieren.

Richtfabrikat: Gräf und Meyer
Artikelnr.: ART06473

oder gleichwertig
angebotenes Fabrikat:

Fabrikat: '............................................................'
Typ: '............................................................'
Menge: 1,000 St

**01.250 Feuerwehr-Einsprechstelle nach DIN 14664**
Feuerwehr-Einsprechstelle gem. DIN 14664 (FES), zum Anschluss an Sprachalarmanlagen (SAA). Die FES besteht aus einer Grundeinheit und einem Notfallmikrofon (gem. DIN-EN 54-16), vormontiert in einem passenden Gehäuse geeignet für Kleinspannungen bis 42V und in Schutzart IP30 nach DIN EN 60529. Das in RAL 3000 (Feuerrot) ausgeführte Stahlblech-Gehäuse hat eine Tür mit Acrylglasfenster und bietet Sicht auf die darunterliegenden Anzeige- und Bedienelemente. Die Tür muss über einen Verschluss-Einsatz mit Schließriegel verfügen.
Mit einem Nachrüstsatz muss ein alternativer Einsatz zur Aufnahme eines Feuerwehr-Profilhalbzylinders nach DIN 18252 zur Verfügung stehen. Der Anschluss zur Zentrale (SAZ) muss über ein BUS-System in Verlegeart E30 (z.B. Installationsleitung JE-H(ST)H 4x2x0,8 Brandmeldekabel, CAT6) erfolgen.
Die maximale Länge der Installationsleitung muss mindestens über eine Strecke von 1.000 m möglich sein (ohne Zwischenverstärker wie z.B. Netzwerk-Switches etc.).
Die Ausfallsicherheit nach DIN VDE 0833-4 (5.5 Ausfallsicherheit; 6.1.2.5 Überwachte Übertragungs-wege) nach Sicherheitsstufe I bis III muss über eine Redundante Verbindung per Redundanzmodul möglich sein.

Geforderte Funktionen:

Einsprechen von manuellen Live-Brandfalldurchsagen nach DIN VDE 0833-4 zur Warnung und Erteilung von Anweisungen an Personen zur Vermeidung von Personenschäden im Brandfall über das integrierte Notfallmikrofon.
Manuelles Aktivieren von gespeicherten Notfallmeldungen (z.B.: Brandfalldurchsage, Warn-durchsage). Das Abstellen der automatischen Sprachalarmdurchsage ist ebenfalls manuell möglich (Automatik ab).
Prioritäten-Reihenfolge erfolgt nach DIN VDE 0833-4; 6.2.1.3.8 Prioritätenfolge.
Optische Statusanzeigen nach DIN 14664:

"Einsprechstelle in Betrieb"; "Brandfallbetrieb"; "Störung Sprachalarmanlage";
"Aufmerksamkeitssignal läuft/ besetzt"; "jetzt sprechen".

Anzeigentest-Funktion:

-  Optische Prüfung aller Anzeigeelemente nach DIN 14664
-  Akustische Prüfung des Internen Signalgebers

Normative Anforderungen:
-  DIN 14664 Feuerwehrwesen - Feuerwehr-Einsprechstelle
-  DIN EN 54-16 Brandmeldeanlagen - Teil 16: Sprachalarmzentralen (Notfallmikrofon)
-  DIN EN 54-4 Brandmeldeanlagen - Teil 4: Energieversorgungseinrichtungen
-  DIN 14675-1 Brandmeldeanlagen - Teil 1: Aufbau und Betrieb
-  DIN EN 16763 Dienstleistungen für Brandsicherheitsanlagen und Sicherheitsanlagen
-  DIN 18252 Profilzylinder für Türschlösser - Begriffe, Maße, Anforderungen, Prüfverfahren und Kennzeichnungen
-  DIN EN 60529 Schutzarten durch Gehäuse (IP-Code)
-  DIN VDE 0833-1 Gefahrenmeldeanlagen für Brand, Einbruch und Überfall - Teil 1: Allgemeine Festlegungen
-  DIN VDE 0833-2 Gefahrenmeldeanlagen für Brand, Einbruch und Überfall - Teil 2: Festlegungen für Brandmeldeanlagen
-  DIN VDE 0833-4 Gefahrenmeldeanlagen für Brand, Einbruch und Überfall - Teil 1: Festlegungen für Anlagen zur Sprachalarmierung  im Brandfall
-  DIN EN 55032 Elektromagnetische Verträglichkeit von Multimediageräten und - Einrichtungen - Anforderungen an die Störaussendung
-  DIN EN 62368-1 Einrichtungen für Audio/Video-, Informations- und Kommunikationstechnik - Teil - 1: Sicherheitsanforderungen
-  DIN EN 55035 Elektromagnetische Verträglichkeit von Multimediageräten - Anforderungen zur Störfestigkeit
-  DIN EN IEC 63000 Technische Dokumentation zur Beurteilung von Elektro- und Elektronikgeräten hinsichtlich der Beschränkung ge  fährlicher Stoffe

Zusätzliche Normative Verwendbarkeit für geforderte Anlagen nach:
-  DIN EN 50848 Elektroakustische Notfallwarnsysteme
-  DIN VDE V 0827 Notfall- und Gefahren-Reaktions-Systeme (Teil 1 bis 3)
-  DIN CEN/TS 54-32 Brandmeldeanlagen - Teil 32: Projektierung, Montage, Inbetriebsetzung, Betrieb und Instandhaltung von Sprachalarmsystemen,

liefern und montieren.

Richtfabrikat: Gräf und Meyer
Artikelnr.: ART06096

oder gleichwertig
angebotenes Fabrikat:

Fabrikat: '............................................................'
Typ: '............................................................'
Menge: 1,000 St

**01.260 Redundanzmodul-Set für FES nach DIN VDE 0833-4**
Redundanzmodul-Set für die Überwachung und Umschaltung der Verbindungsleitungen der Feuerwehr-Einsprechstelle. Das primäre Redundanzmodul muss in die SAZ integriert, und mittels Patch-Kabel mit der Zentraleinheit der SAZ verbunden werden.
Das sekundäre Modul muss in die Feuerwehr-Einsprechstelle integriert werden. Das Redundanzmodul- Set ist nach DIN VDE 0833-4 (5.5 Ausfallsicherheit; 6.1.2.5 Überwachte Übertragungswege) nach Sicherheitsstufe I bis III geforderten redundanten Betrieb von Feuerwehr-Einsprechstelle gem. DIN 14664 (FES), zum Anschluss an Sprachalarmanlagen (SAA) erforderlich.

Normative Anforderungen:
-  DIN VDE 0833-1 Gefahrenmeldeanlagen für Brand, Einbruch und Überfall - Teil 1: Allgemeine Festlegungen
-  DIN VDE 0833-2 Gefahrenmeldeanlagen für Brand, Einbruch und Überfall - Teil 2: Festlegungen für Brandmeldeanlagen
-  DIN VDE 0833-4 Gefahrenmeldeanlagen für Brand, Einbruch und Überfall - Teil 1: Festlegungen für Anlagen zur Sprachalarmierung  im Brandfall

Zusätzliche Normative Verwendbarkeit geforderte Anlagen nach:
-  DIN EN 50848 Elektroakustische Notfallwarnsysteme
-  DIN VDE V 0827 Notfall- und Gefahren-Reaktions-Systeme (Teil 1 bis 3)
-  DIN CEN/TS 54-32 Brandmeldeanlagen - Teil 32: Projektierung, Montage, Inbetriebsetzung, Betrieb und Instandhaltung von Sprachalarmsystemen,

liefern und montieren.

Richtfabrikat: Gräf und Meyer
Artikelnr.: ART06295

oder gleichwertig
angebotenes Fabrikat:

Fabrikat: '............................................................'
Typ: '............................................................'
Menge: 1,000 St

**01.270 Schließsystem für die Aufnahme eines Profilhalbzylinders**
Schließsystem-Nachrüstsatz für die Aufnahme eines Profilhalbzylinders nach DIN 18252, bestehend aus Einsatzblech und Riegelschloss.

Normative Anforderungen:
-  DIN 18252 Profilzylinder für Türschlösser - Begriffe, Maße, Anforderungen, Prüfverfahren und Kennzeichnungen
-  DIN 14664 Feuerwehrwesen - Feuerwehr-Einsprechstelle
-  DIN EN 54-16 Brandmeldeanlagen - Teil 16: Sprachalarmzentralen (Zugangsebenen)
-  DIN 14575-1 Brandmeldeanlagen - Teil 1: Aufbau und Betrieb
-  DIN EN 16763 Dienstleistungen für Brandsicherheitsanlagen und Sicherheitsanlagen,

liefern und montieren.

Richtfabrikat: Gräf und Meyer
Artikelnr.: ART03177

oder gleichwertig
angebotenes Fabrikat:

Fabrikat: '............................................................'
Typ: '............................................................'
Menge: 1,000 St

**01.280 Deckeneinbaulautsprecher gemäß DIN EN 54-24 DL T6-220 MEN/A**
Deckeneinbaulautsprecher nach EN 54-24 und British Standard (BS5839/8). Mit integrierter Thermosicherung.

Technische Daten:
Nennbelastbarkeit:  6W
Abstufungen  Übertrager 100 V
nach PN-EN 54-24:  6 /3 /1,5 /0,75 W
Abstufungen  Übertrager 70 V: 3 /1,5 /0,75 /0,37 W
Impedanz @ 100 V:  1667Ω /3333Ω /6667Ω  /13333Ω
Nennimpedanz:  8Ω
Effektiver Frequenzgang: 120  20 000Hz
Empfindlichkeit @ 4 m, 1 W: 80 dB
SPL @ 4 m, Nennbelastbarkeit: 87 dB
SPL @ 1 m, 1 W, Testsignal 300 Hz  6 kHz: 93 dB
SPL @ 1 m, Nennbelastbarkeit,
Testsignal 300 Hz  6 kHz: 101 dB
Abstrahlwinkel 500 Hz / 1 kHz / 2 kHz / 4 kHz: 180° /170° /95° /70°
Umgebung / IP-Schutzklasse nach EN 54-24: A / IP21C
IP-Schutzklasse:  32
Umgebungstemperatur min / max: -10°C / 55°C
Abmessungen:
Höhe  115 mm
Durchmesser  220 mm
Nettogewicht:  1,44 kg
Farbe:  weiß (RAL 9003)
Material:  Metall
Montage:  Federsystem
Montageschablone:  Durchmesser 205 mm

liefern und montieren.

Richtfabrikat: Gräf & Meyer
Typ:  ART06438

oder gleichwertig
angebotenes Fabrikat:

Fabrikat: '............................................................'
Typ: '............................................................'
Menge: 11,000 St

**01.290 Deckenlautsprecher gemäß DIN EN 54-24 A/B**
Flacher, formschöner, zeitlos formstabiler Deckeneinbaulautsprecher in AB-Ausführung mit zwei unabhängigen, separaten Liniensystemen A/B,
nach EN-5424 zertifiziert mit gültiger CPD-Nummer.
Der Einbauring ist aus schlagfestem/schwer entflammbarem UL-94-ABS-Material gemäß EN 60695-11-10:1999/A1:2003 Class V-2 or HB75 gefertig, das Frontgitter aus Stahlblech.
Die gute Sprachverständlichkeit der beiden Lautsprecher, bieten in Kombination mit den zwei 50-Hz-stabilen 100-Volt-Übertragern, die Möglichkeit zu einer Versorgung des Lautsprecher-Systems über zwei getrennte Kabelleitungen.
Drei Metall-Schnappfedern gewährleisten fortwährend
einen sicheren und gleichmäßigen Sitz des Lautsprechers.
Die Lautsprecher-Chassis und die 100-Volt-Übertrager bilden eine Einheit mit dem Frontgitter, welches mit einem Bajonett-Verschluß-System am Einbauring befestigt wird. Eine ballwurfsichere, vom MPA-Stuttgart/Otto-Graf-Institut nach DIN 18032/III zertifizierte Version, ist in dieser EN-Version automatisch enthalten.
Die 100-Volt-Abgriffe sind berührungssicher und mit einer Anschlussklemme ausgeführt. Auf Wunsch kann gemäß British Standard 5839 Teil 8, eine keramische Anschlussleiste und eine thermische Sicherung eingebaut werden, die jedoch in der EN-5424 nicht gefordert wird.
Der Stahlfeuertopf ist Bestandteil dieser EN-54-24-Version.

Technische Daten:

Lautsprecher:  2 x 15W-Breitband
Leistungsaufnahme: 2 x 100V-6-3-1.5W
Übertragungsbereich: 70-20000Hz
Schalldruck 1W/4m: 70,82 dB (single), 76,82 (double)
Schalldruck 6W/4m: 79 dB (single) 85 dB (double)
Abstrahl-Winkel H (0,5/1/2/4KHz): 130°/130°/80°/85° (single)
Abstrahl-Winkel V (0,5/1/2/4KHz): 110°/130°/85°/55° (single)
Maße:  268 mm x 110 mm
mit Feuertopf Deckenausschnitt: 245 mm
Material:  ABS/Metallgitter
Farbe:  weiß, ähnlich RAL 9010
liefern und montieren.

Richtfabrikat: Gräf und Meyer
Artikelnr.: ART04537

oder gleichwertig
angebotenes Fabrikat:

Fabrikat: '............................................................'
Typ: '............................................................'
Menge: 1,000 St

**01.300 Wandaufbaulautsprecher gemäß DIN EN 54-24 A/B**
Architektonisch-moderner, extrem montagefreundlicher Softline-Design- Wandaufbau-Lautsprecher aus schlagfestem/schwer entflammbarem UL-94-ABS-Material gemäß EN 60695-11-10:1999/A1:2003 Class V-2 or HB75 und einem Stahlblech-Frontgitter, in AB-Ausführung mit zwei unabhängigen, separaten Liniensystemen A/B, nach EN-5424 zertifiziert mit gültiger CPD-Nummer. Zwei unabhängige, separate Liniensysteme werden auf zwei separaten Membranflächen übertragen.
Zwei getrennte 100-Volt-Übertrager betreiben zwei unabhängige Lautsprechersysteme. Die hohe Sprachverständlichkeit der beiden Lautsprecher, bieten in Kombination mit den zwei 50-Hz-stabilen 100-Volt-Übertragern, die Möglichkeit zu einer sicheren Versorgung des Lautsprecher-Systems über zwei getrennte Kabelleitungen.
Die 100-Volt-Abgriffe sind berührungssicher und mit einer Anschlussklemme ausgeführt. Die sehr schnelle Montage über den Frontgitter-Schnapp-Mechanismus, erfordert nur noch 2 Bohrungen/Schrauben.
Auf Wunsch kann gemäß British Standard 5839 Teil 8, eine keramische Anschlussleiste und eine thermische Sicherung eingebaut werden, die jedoch in der EN-5424 nicht gefordert wird.
Technische Daten:

Lautsprecher:  2 x 15W / 120 x 70-mm
Leistungsaufnahme:  2 x 100V-6-3-1.5W
Übertragungsbereich:  80-20 000 Hz
Schalldruck:  1W/4M 74,50 dB (single)
  80,50 dB (double)
Schalldruck max 6W/4M: 82,14 dB (single)
  88,14 dB (double)
Abstrahl-Winkel H (0,5/1/2/4KHz): 130°/ 98°/ 95°/65° (single)
Abstrahl-Winkel V (0,5/1/2/4KHz): 130°/119°/105°/70° (single)
Maße:  247 x 198 x 77 mm
Material:  ABS / Metall-Gitter
Farbe:  weiß / ähnlich RAL 9010

liefern und montieren.

Richtfabrikat: Gräf und Meyer
Artikelnr.: ART04588

oder gleichwertig
angebotenes Fabrikat:

Fabrikat: '............................................................'
Typ: '............................................................'
Menge: 70,000 St

**01.310 Druckkammerlautsprecher 30 W gemäß DIN EN 54-24**
Der Druckkammerlautsprecher ist ein leistungsstarker, nach EN54-24 zertifizierter Druckkammer-Lautsprecher. Die hohe Qualität und der hohe Schalldruckpegel (SPL) sorgen für verständliche Sprachdurchsagen bzw. Signalwarnungen. Hergestellt aus feuerfestem ABS Stufe UL94-, ausgestattet mit Keramikblöcken und einer Thermosicherung. Er eignet sich perfekt für den Einsatz im Außenbereich und in Räumen, mit widrigen klimatischen Bedingungen. Das schlichte Design und die hellgraue Farbgebung des PS-30TN ermöglichen es, dass er sich problemlos in das Interieur der meisten Anwendungen wie Bahnhöfe, Häfen, Fabriken, Campus und Stadien einfügt.

Hauptmerkmale:
  EN54-24-Zertifikat
  Verständliche Sprachwiedergabe und überragende Klangwiedergabe
  Hergestellt aus hochbeständigem ABS mit UL94-5VB-Brandschutz  Einfache Montage auf jeder Oberfläche mit der mitgelieferten Hal  terung
  Gutes Ansprechverhalten

Max. Leistungsaufnahme: 45W
Nominale Leistungsaufnahme 30Wrms
Leistungsabgriff an 100V 30W / 15W / 7,5W
SPL (Pmax / 1m)  119B +/- 1dB
SPL (1W / 1m)  101 dB +/- 1dB
SPL (1W / 4m)  101dB +/- 1dB 89dB +/- 1dB
Frequenzgang (-10dB)  400Hz  10kHz
Nennspannung  100V / 70V
Nennimpedanz Anschluss 333Ω / 666Ω / 1,3kΩ
Keramikanschlussleiste; max. 2,5mm²
Thermosicherung  115°
Abmessungen  Ø 245mm x 290mm
Farbe  Grey (RAL 7035)
Schutzklasse  IP66 (type B gemäß EN54-  24)
Netto Gewicht  2,1kg
liefern und montieren.

Richtfabrikat: Gräf und Meyer
Typ:  ART 06342

oder gleichwertig
angebotenes Fabrikat:

Fabrikat: '............................................................'
Typ: '............................................................'
Menge: 15,000 St

**01.320 Wandaufbaulautsprecher**
gemäß DIN EN 54-24
Wand/Deckenaufbau-Lautsprecher gemäß EN 54-24
-  sehr schnelle Montage durch Schnapp-Gitter
-  nur noch zwei Bohrungen für den gesamten Lautsprecher
-  schwer entflammbares/schlagfestes ABS-Gehäuse V2/ HB75
-  50-Hz-stabiler Übertrager
-  berührungssichere 100-V-Anpassungen
-  Feuchtraum und wettergeschützte Version lieferbar
-  optional Keramikklemme und Thermosicherung lieferbar

Technische Daten:
Lautsprecher:  6W/120mm-Breitband
Leistungsaufnahme:  100V-6-3-1,5W
Übertragungsbereich:  80-15 000 Hz
EN-Empfindlichkeit 1W/4M: 78 dB
Schalldruck max. 6W/4M: 86,4 dB
Schalldruck 1W/1M max. EASE/Ulysses: 97 dB (1,5 KHz)
Schalldruck 6W/1M max. EASE/Ulysses: 105 dB (1,5 KHz)
Abstrahl-Winkel H (0,5/1/2/4KHz): 180°/170°/100°/90°
Abstrahl-Winkel V (0,5/1/2/4KHz): 180°/170°/100°/90°
Maße:  230 x 170 x 80 mm
Gewicht:  1,2 kg
Farbe:  weiß,

liefern und montieren.

Richtfabrikat: Gräf & Meyer
Typ:  ART05590

oder gleichwertig
angebotenes Fabrikat:

Fabrikat: '............................................................'
Typ: '............................................................'
Menge: 124,000 St

**01.330 Breitband Lautsprecher AP ChassisSchallzeilen**
Der Lautsprecher ist mit 4 Breitband-Lautsprecher-Chassis und einem 100V-Übertrager mit 4 Leistungsanpassungen ausgestattet. Das kunstoffbeschichtete, schlagfeste Aluminium-Gehäuse in RAL 9006 garantiert nachhaltige Stabilität. Für zusätzliche Betriebssicherheit sorgen die integrierte 2x2-polige-Keramikklemme und Thermosicherung, sowie die Feuchtigkeitsimprägnierung der Lautsprecher-Chassis.
Eine einfache und stabile Kabelverschraubung wird per PG9 ermöglicht. Die Schallzeile ist außerdem mit der hohen Schutzklasse IP 66 gegen Risiken von Umwelteinflüssen gesichert. Der TS T20-500 WFMEN/I verfügt ebenfalls über die Konformität zu dem British Standard BS 5839, Teil 8. Die Montage per Kugelgelenk bietet große Flexibilität bei der Installation.

Technische Daten:
Nennbelastbarkeit:  20/15/10/5 W
Übertragungsbereich:  217 - 16.900 Hz
Frequenzgang:  147 - 23.500 Hz
Schalldruckpegel 1W/1m, IEC 268-5: 100,3 db
Schalldruckpegel 1W/4m, IEC 268-5:  88,3 dB
Schalldruckpegel Pmax/1m, IEC 268-5: 101,3 dB
Öffnungswinkel -6 dB, 500 Hz: h= 360°, v=124°
Öffnungswinkel -6 dB, 1 KHz: h= 188°, v=65°
Öffnungswinkel -6 dB, 2 KHz: h= 149°, v=38°
Öffnungswinkel -6 dB, 4 KHz: h= 86°, v=14°
Maße:  510 x 100 x 92 mm
Temperaturfestigkeit:  -30/ +100 °C
Befestigung:  Drehgelenk
Anschluss:  2x2-polige Keramikklemme
Farbe:  RAL 9006

liefern und mit Seilmontage ballwurfsicher montieren.

Richtfabrikat: Gräf und Meyer
Typ:  ART 05663

oder gleichwertig
angebotenes Fabrikat:

Fabrikat: '............................................................'
Typ: '............................................................'
Menge: 28,000 St

**01.340 Blitzleuchte, rot, 15J, IP66, 24V DC, EN 54-23 konform**
Blitzleuchte, rot, 15J, IP66, 24V DC, EN 54-23 konform

Technische Daten:
Nennspannung:  19,2 - 28,8 V DC
Blitzenergie :  15 J
Lichtstärke:  190cd (klare Haube)
Blitzfolgefrequenz:  0,1 / 0,5 / 0,75 / 1 Hz (über DIP-Schalter einstellbar)
Nennstromaufnahme:  700 mA / 1Hz
Betriebstemperatur:  -40 °C bis +55 °C
Max. rel. Luftfeuchte:  90 %
Schutzart:  IP 66
Gehäusematerial:  PC / ABS Blend
Haubenmaterial:  PC
Gehäusefarbe:  rot, grau, weiß
Haubenfarbe:  rot
Abmessungen in mm (B x H x T): 212 x 157 x 144
Manipulationsschutz:  Plombierstopfen (optional)

Zulassungen:
Bauproduktrichtlinie: VdS 0786-CPR-21563 / Kategorie "O"
VdS: G217100
EAC

liefern und montieren.

Richtfabrikat: Pfannenberg
Typ:  PY X-L-15-CPR - Blitzleuchte 15 J rot

oder gleichwertig
angebotenes Fabrikat:

Fabrikat: '............................................................'
Typ: '............................................................'
Menge: 9,000 St

**01.350 Koppelrelais**
Finder Koppelrelais 24V/8A Modul incl. DIN-Schienenfassung Koppelrelais, mit 1 oder 2 Wechsler, blockierbarer Prüftaste, mech. Anzeige, breite Steckerstifte, Spulenbeschaltung

  Sichere Trennung zwischen Spule und Kontaktsatz nach VDE 0106, EN 50178, EN 60204 und EN 60335
  6 kV (1,2/50 μs), 8 mm Luft- und Kriechstrecke
  Spulen für AC oder DC
  Ausführung mit Schraub- oder Zugfederklemme

liefern und montieren.

Richtfabrikat: Gräf und Meyer
Typ:  ART05280

oder gleichwertig
angebotenes Fabrikat:

Fabrikat: '............................................................'
Typ: '............................................................'
Menge: 2,000 St

**01.360 Spannungsversorgung 24 V DC 480 W**
Die Spannungsversorgung ist insbesondere für Gleichspannungsversorgung in Automatisierungsanwendungen konzipiert und zeichnet sich durch ihre Robustheit aus. Ausgang: 24 VDC mit 20 A / 480 W

-  Ausgangsspannung einstellbar: 24 - 28,8 VDC
-  Überlastbarkeit: zusätzliche 50% Leistung durch Boost-Funktion
-  Verhalten im Kurzschlussfall einstellbar: manueller oder automatischer Reset
-  Eingangsspannung: 380 - 500 VAC (50 / 60 Hz)
-  Anschluss an 3-phasige Netze
-  mit PFC-Filter konform EN61000-3-2
-  Diagnoserelais für Unterspannungsmeldung
-  2 LEDs für Zustandsmeldungen
-  Gehäuse aus Metall zur Hutschienenbefestigung mit Entriegelungshebel
-  Arbeitsprinzip: elektronische Taktung

Allgemeines

Typ:  Schaltnetzteil
Temperatur, max.25 … +60 °C
Ausführung  Hutschiene

Elektrische Werte
Ausgangsspannung24 V DC
Strom  20 A
Eingangsspannung380 … 500 VAC
Leistung  480 W
Wirkungsgrad92 %
Ausführung  Befestigung DIN-Schiene

liefern und montieren.

Richtfabrikat: Schneider Elektric
Typ:  ABL8WPS24200

oder gleichwertig
angebotenes Fabrikat:

Fabrikat: '............................................................'
Typ: '............................................................'
Menge: 1,000 St

### 02 ELEKTROTECHNIK

**02.010 Automatengehäuse für Hauptleitungsschutzschalter, 6 Teilungseinheiten**
Isolierstoffgekapselte Niederspannungs-Schaltgerätekombination in Kastenbauform nach IEC 61439 -2 für Wandaufbau. Gehäuse müssen zur Montage im Freien geeignet sein, es sind die klimatischen Ein- und Auswirkungen auf die Betriebsmittel zu beachten.

Kastenunterteile und -deckel aus schlagfestem Polycarbonat, halogen- und silikonfrei Farbe RAL 7035, Deckel transparent mit Schnellverschlüssen für Werkzeugbetätigung. Brennverhalten gem. IEC 60695-2-11 Glühdrahtprüfung + 960 °C. Maximale Wasseraufnahme von 10 mg nach DIN 53473. Schutzmaßnahme: Schutzisoliert (Schutzklasse II).

Mi-Verteiler.;Automatengehäuse für Hauptleitungsschutzschalter, 6 Teilungseinheiten mit PEN-Klemme. Schutzart: IP 65 nach IEC 60 529, Abmessungen HxBxT 300 x 300 x 170 mm,
liefern und montieren.

Richtfabrikat: HENSEL
Typ:  2000026

oder gleichwertig
angebotenes Fabrikat:

Fabrikat: '............................................................'
Typ: '............................................................'
Menge: 2,000 St

**02.020 Isolierstoffgekapselte Niederspannungs-Schaltgerätekombination**
Isolierstoffgekapselte Niederspannungs-Schaltgerätekombination in Kastenbauform nach IEC 61439 -2 für Wandaufbau. Gehäuse müssen zur Montage im Freien geeignet sein, es sind die klimatischen Ein- und Auswirkungen auf die Betriebsmittel zu beachten.

Kastenunterteile und -deckel aus schlagfestem Polycarbonat, halogen- und silikonfrei Farbe RAL 7035, Deckel transparent mit Schnellverschlüssen für Werkzeugbetätigung. Brennverhalten gem. IEC 60695-2-11 Glühdrahtprüfung + 960 °C. Maximale Wasseraufnahme von 10 mg nach DIN 53473. Schutzmaßnahme: Schutzisoliert (Schutzklasse II),

Mi-Verteiler.;NH-Sicherungsgehäuse NH 00, 3polig, mit PE- und N-Klemmen. Schutzart: IP 65 nach IEC 60 529. Abmessungen HxBxT 300 x 300 x 170 mm,
liefern und montieren.

Richtfabrikat: HENSEL
Typ:  Mi 4250 2000155

oder gleichwertig
angebotenes Fabrikat:

Fabrikat: '............................................................'
Typ: '............................................................'
Menge: 4,000 St

**02.030 Wanddichtung**
Isolierstoffgekapselte Niederspannungs-Schaltgerätekombination in Kastenbauform nach IEC 61439 -2 für Wandaufbau. Gehäuse müssen zur Montage im Freien geeignet sein, es sind die klimatischen Ein- und Auswirkungen auf die Betriebsmittel zu beachten. Kastenunterteile und -deckel aus schlagfestem Polycarbonat, halogen- und silikonfrei Farbe RAL 7035, Deckel transparent mit Schnellverschlüssen für Werkzeugbetätigung.

Brennverhalten gem. IEC 60695-2-11 Glühdrahtprüfung + 960 °C. Maximale Wasseraufnahme von 10 mg nach DIN 53473. Schutzmaßnahme: Schutzisoliert (Schutzklasse II).

Mi-Verteiler.;Wanddichtung Mi WD 2, mit Befestigungsteilen, für Mi-Gehäusewände 150 oder 300 mm, liefern und montieren.

Richtfabrikat: HENSEL
Typ:  2000311

oder gleichwertig
angebotenes Fabrikat:

Fabrikat: '............................................................'
Typ: '............................................................'
Menge: 16,000 St

**02.040 Automatengehäuse 36 Teilungseinheiten mit PE- und N-Klemmen**
Isolierstoffgekapselte Niederspannungs-Schaltgerätekombination in Kastenbauform nach IEC 61439 -2 für Wandaufbau. Gehäuse müssen zur Montage im Freien geeignet sein, es sind die klimatischen Ein- und Auswirkungen auf die Betriebsmittel zu beachten. Kastenunterteile und -deckel aus schlagfestem Polycarbonat, halogen- und silikonfrei Farbe RAL 7035, Deckel transparent mit Schnellverschlüssen für Werkzeugbetätigung. Brennverhalten gem. IEC 60695-2-11 Glühdrahtprüfung + 960 °C. Maximale Wasseraufnahme von 10 mg nach DIN 53473. Schutzmaßnahme: Schutzisoliert (Schutzklasse II)

Mi-Verteiler.;Automatengehäuse 36 Teilungseinheiten mit PE- und N-Klemmen. Schutzart: IP 65 nach IEC 60 529, Abmessungen HxBxT 450 x 300 x 170 mm, liefern und montieren.

Richtfabrikat: HENSEL
Typ:  2000606

oder gleichwertig
angebotenes Fabrikat:

Fabrikat: '............................................................'
Typ: '............................................................'
Menge: 4,000 St

**02.050 Connection Box Typ 1**
Isolierstoffgekapselte Niederspannungs-Schaltgerätekombination in Kastenbauform nach IEC 61439 -2 für Wandaufbau. Gehäuse müssen zur Montage im Freien geeignet sein, es sind die klimatischen Ein- und Auswirkungen auf die Betriebsmittel zu beachten. Kastenunterteile und -deckel aus schlagfestem Polycarbonat, halogen- und silikonfrei Farbe RAL 7035, Deckel transparent mit Schnellverschlüssen für Werkzeugbetätigung. Brennverhalten gem. IEC 60695-2-11 Glühdrahtprüfung + 960 °C. Maximale Wasseraufnahme von 10 mg nach DIN 53473. Schutzmaßnahme: Schutzisoliert (Schutzklasse II).

Mi-Verteiler.;Mi Connection Box mit eingebauten Steckdosen. Schutzart: IP 44. Abmessungen HxBxT 150 x 300 x 170 mm, liefern und montieren.

Richtfabrikat: HENSEL
Typ:  20001086

oder gleichwertig
angebotenes Fabrikat:

Fabrikat: '............................................................'
Typ: '............................................................'
Menge: 2,000 St

**02.060 Connection Box Typ 2**
Isolierstoffgekapselte Niederspannungs-Schaltgerätekombination in Kastenbauform nach IEC 61439 -2 für Wandaufbau. Gehäuse müssen zur Montage im Freien geeignet sein, es sind die klimatischen Ein- und Auswirkungen auf die Betriebsmittel zu beachten. Kastenunterteile und -deckel aus schlagfestem Polycarbonat, halogen- und silikonfrei Farbe RAL 7035, Deckel transparent mit Schnellverschlüssen für Werkzeugbetätigung. Brennverhalten gem. IEC 60695-2-11 Glühdrahtprüfung + 960 °C. Maximale Wasseraufnahme von 10 mg nach DIN 53473. Schutzmaßnahme: Schutzisoliert (Schutzklasse II).

Mi-Verteiler.;Mi Connection Box mit eingebauten Steckdosen. Schutzart: IP 44. Abmessungen HxBxT 150 x 300 x 170 mm, liefern und montieren.

Richtfabrikat: HENSEL
Typ  20001088

oder gleichwertig
angebotenes Fabrikat:

Fabrikat: '............................................................'
Typ: '............................................................'
Menge: 2,000 St

**02.070 Überspannungschutzgehäuse mit Ableiter Typ 2**
Isolierstoffgekapselte Niederspannungs-Schaltgerätekombination in Kastenbauform nach IEC 61439 -2 für Wandaufbau. Gehäuse müssen zur Montage im Freien geeignet sein, es sind die klimatischen Ein- und Auswirkungen auf die Betriebsmittel zu beachten. Kastenunterteile und -deckel aus schlagfestem Polycarbonat, halogen- und silikonfrei Farbe RAL 7035, Deckel transparent mit Schnellverschlüssen für Werkzeugbetätigung. Brennverhalten gem. IEC 60695-2-11 Glühdrahtprüfung + 960 °C. Maximale Wasseraufnahme von 10 mg nach DIN 53473. Schutzmaßnahme: Schutzisoliert (Schutzklasse II), liefern und montieren.

Mi-Verteiler. Überspannungschutzgehäuse mit Ableiter Typ 2. Schutzart: IP 65 nach IEC 60 529, Abmessungen HxBxT 150 x 300 x 170 mm

Richtfabrikat: HENSEL liefern und montieren
Typ:  20001462

oder gleichwertig
angebotenes Fabrikat:

Fabrikat: '............................................................'
Typ: '............................................................'
Menge: 2,000 St

**02.080 Überspannungschutzgehäuse mit Ableiter**
Isolierstoffgekapselte Niederspannungs-Schaltgerätekombination in Kastenbauform nach IEC 61439 -2 für Wandaufbau. Gehäuse müssen zur Montage im Freien geeignet sein, es sind die klimatischen Ein- und Auswirkungen auf die Betriebsmittel zu beachten. Kastenunterteile und -deckel aus schlagfestem Polycarbonat, halogen- und silikonfrei Farbe RAL 7035, Deckel transparent mit Schnellverschlüssen für Werkzeugbetätigung. Brennverhalten gem. IEC 60695-2-11 Glühdrahtprüfung + 960 °C. Maximale Wasseraufnahme von 10 mg nach DIN 53473. Schutzmaßnahme: Schutzisoliert (Schutzklasse II).

Mi-Verteiler.;Überspannungschutzgehäuse mit Ableiter Typ 1 + 2. Schutzart: IP 65 nach IEC 60529, Abmessungen HxBxT 300 x 300 x 170 mm, liefern und montieren.

Richtfabrikat: HENSEL
Typ:  20001456

oder gleichwertig
angebotenes Fabrikat:

Fabrikat: '............................................................'
Typ: '............................................................'
Menge: 2,000 St

**02.090 AP CEE Steckdose 32A/5-pol.**
Aufputz-Schalt- und Steckgeräte IP 44, liefern und montieren als:

AP- CEE- Steckdose IP 44, 32 A/ 5-pol.
Menge: 1,000 St

**02.100 AP CEE Steckdose 63A/5-pol.**
Aufputz-Schalt- und Steckgeräte IP 44, liefern und montieren als:

AP- CEE- Steckdose IP 44, 63 A/ 5-pol.
Menge: 1,000 St

**02.110 Brandschutz-Fernmeldeverteiler E30 für 10DA**
Geprüftes System: Kabelabzweigkasten mit zeitsparender (löt-, schraub- und abisolierfreier) Anschlusstechnik für Kabel mit Funktionserhalt nach DIN 4102 Teil 12

-  Verbindungskasten bestückt mit zwei LSA-Plus-Anschlussleisten
  jeweils für 10 Doppeladern (2 x 10 DA)
-  LSA-Plus-Kontakte für Massivleiter mit 0,4 bis 0,8 mm Durchmesser und Isolierungsaußendurchmesser von 0,7 bis 1,6 mm geeig  net

Beigefügtes Zubehör:
Dübelset Ø 6 mm
4 Kabelverschraubungen M25, Dichtbereich 9 - 19 mm
liefern, montieren und betriebsfertig anschließen

Richtfabrikat: SPELSBERG
Typ:  86240501

oder gleichwertig
angebotenes Fabrikat:

Fabrikat: '............................................................'

Typ: '............................................................'
Menge: 2,000 St

**02.120 Sicherungslasttrennschalter NH00 160A Hutschiene Zugang 95mm²**
NH00-Sicherungslasttrennschalter für Montageplatte bzw. Hutschienenmontage nach DIN EN 60947-3 (VDE 0660-107) und geeignet für NH-Sicherungseinsätze nach IEC 60269-2 / DIN VDE 0636-2. Bestehend aus 3-poligem Schalterunterteil und plombierbarem Griffeinsatz, Berührungsschutz am Griff, mit verschiebbarem Klarsichtfenster zur Spannungsprüfung, allpolig schaltend, zur Montage auf Hutprofilschiene oder Montageplatte ohne zusätzliche Blende.

Nennstrom:  160 A
Nennstrom für kurze Zeit Icw 1s IEC 60947: 5 kA
Strombelastbarkeit bei AC22 in Kategorie B: 160 A
Sicherungsgröße:  NH00
Anschlussquerschnitt bei flexiblem Leiter: 2.5 - 95 mm²
Anschlussquerschnitt bei starrem Leiter: 2.5 - 95 mm²
Betriebstemperatur:  -25 - 55 °C
Nominales Drehmoment: 4,50 - 4,50 Nm
Frequenz:  50 - 60 Hz
Gesamtverlustleistung unter Nennstrom: 9 W
Gerätelebensdauer, mechanische Schaltspiele: 1400
Gerätelebensdauer, elektrische Schaltspiele: 200
Gerätelebensdauer (Summe Mech.- und Elektrischelebensdauer) IEC 60947-3 Tab.4: 1600
Isolationsspannung Ui:  1000 V
IP-Klasse (Ingress Protection): IP3X
Tiefe:  80 mm
liefern, montieren und betriebsfertig anschließen.

Richtfabrikat : Hager
Artikel : LT051

oder gleichwertig
angebotenes Fabrikat:

Fabrikat: '............................................................'

Typ: '............................................................'
Menge: 6,000 St

**02.130 FI-Schalter 4P 6kA 63A 30mA Typ A QC**
Fehlerstrom-Schutzschalter (FI) nach EN 61008-1, DIN EN 61008-2-1, VDE 0664 Teil 10 + 11, QuickConnect - Klemme am Zugang für Verschienung bis 63A. Berührungsschutz IP2x nach DIN VDE 0106 Teil 100. Geeignet zum nachträglichen Anbau von Zusatzeinrichtungen (Montage ohne Werkzeug). Anschlussklemmen mit Draht-Einschiebe-Schutz, externe blaue Test-Taste. Alle Produkte mit VDE Zeichen. Beschriftungsmöglichkeit direkt am Gerät.

Nennstrom:  63 A
Betriebsnennspannung Wechselstrom: 230/400 V
Isolationsspannung:  900 V
Polanzahl:  4 P
Anzahl Module:  4
Betriebstemperatur:  -25 bis 40 °C
Lagerungstemperatur:  -55 bis 70 °C
Anschlussart:  QuickConnect
Anschlussquerschnitt bei flexiblem Leiter: 16mm²
Anschlussquerschnitt bei starrem Leiter: 25mm²
Art des Differenzialschutzes: A
Empfindlichkeit:  30 mA
liefern und montieren.

Richtfabrikat: Hager
Typ:  CDS463D

oder gleichwertig
angebotenes Fabrikat:

Fabrikat: '............................................................'

Typ: '............................................................'
Menge: 4,000 St

**02.140 Lasttrennschalter 3polig 125A für Hutschiene oder Montageplatte**
Lasttrennschalter für die Montage auf Hutschiene oder Montageplatte, Drehantrieb direkt am Gerät im AUS-Zustand mit einem Vorhängeschloss verriegelbar. Gewährleistet das Ein- und Ausschalten unter Last und eine Sicherheitstrennfunktion in allen Niederspannungsstromkreisen.

Nennstrom:  125 A
Verlustleistung pro Pol:  7,10 W
Gesamtverlustleistung unter Nennstrom: 21,30 W
Bemessungsbetriebsleistung bei 400 V AC AC1: 82000 W
Motorantrieb optional:  Nein
Betriebstemperatur:  -20 - 70 °C
Verriegelbar:  Ja
IP-Klasse (Ingress Protection): IP20

liefern, montieren und betriebsfertig anschließen.

Richtfabrikat : Hager
Artikel : HAD312

oder gleichwertig
angebotenes Fabrikat:

Fabrikat: '............................................................'

Typ: '............................................................'
Menge: 2,000 St

**02.150 Installationsschütz brummfrei 63A 4 Schließer 230V**
Schütz brummfrei nach DIN EN 61095 (VDE 0637-3) mit Kontaktstellungsanzeige durch Anzeigefenster, integriertes Beschriftungsfeld und geeignet zum nachträglichen Anbau von Zusatzeinrichtung. Gleichstrom-Magnetsystem mit Schutzschaltung gegen Überspannung und zur Begrenzung von Störspannungsspitze, zum brummfreien Dauerbetrieb und gewährleistet geringe Schaltgeräusche. Hinweis: Werden direkt mehrere Geräte eingebaut, ist neben jedem zweiten Gerät ein Distanzstück (1/2 PLE) einzubauen.

Kontaktart:  4S
Nennstrom:  63 A
Anzahl Module:  3
Isolationsspannung Ui:  440 V
Betriebstemperatur:  -10 - 50 °C
Lager-/Transporttemperatur: -40 - 80 °C
Anzahl der Kontakte:  4
Anschlussquerschnitt bei flexiblem Leiter: 1.5 - 16 mm²
Anschlussquerschnitt bei starrem Leiter: 1.5 - 25 mm²

liefern, montieren und betriebsfertig anschließen.

Richtfabrikat : Hager
Artikel : ESC463S

oder gleichwertig
angebotenes Fabrikat:

Fabrikat: '............................................................'

Typ: '............................................................'
Menge: 4,000 St

**02.160 LS-Schalter 1polig 6kA B-16A 1M QC**
Leitungsschutzschalter mit QuickConnect - Klemme nach DIN EN 60898-1 (VDE 0641 Teil 11):2003-12; EN 60898-1:2003; EN 60898-1, pr A1:2003, am Abgang bis 16A und am Zugang für die Verschienung bis 63A. Berührungsschutz nach IP2x DIN VDE 0106 Teil 100 mit VDE Zeichen. LS mit zeitverzögertem thermischen Auslöser für Überlastschutz und elektromagnetischem Auslöser für Kurzschlussschutz. Geeignet zum nachträglichen Anbau von Zusatzeinrichtungen; Beschriftungsmöglichkeit direkt am Gerät und Einzelentnahme aus dem Phasenschienenverbund durch Entriegelung der Hutschienenschnellbefestigung.

Betriebsnennspannung Wechselstrom: 230/400 V
Nennstrom:  16 A
Auslösercharakteristik:  B
Nennabschaltvermögen:  6 kA
Isolationsspannung:  500 V
Polanzahl:  1 P
Anzahl Module:  1
Frequenz:  50/60 Hz
Anschlussart:  QuickConnect
liefern und montieren

Richtfabrikat: Hager
Typ:  MBS116

oder gleichwertig
angebotenes Fabrikat:

Fabrikat: '............................................................'
Typ: '............................................................'
Menge: 9,000 St

**02.170 LS-Schalter 3polig 6kA B-16A 3M QC**
Leitungsschutzschalter mit QuickConnect - Klemme nach DIN EN 60898-1 (VDE 0641 Teil 11):2003-12; EN 60898-1:2003; EN 60898-1, pr A1:2003, am Abgang bis 16A und am Zugang für die Verschienung bis 63A. Berührungsschutz nach IP2x DIN VDE 0106 Teil 100 mit VDE Zeichen. LS mit zeitverzögertem thermischen Auslöser für Überlastschutz und elektromagnetischem Auslöser für Kurzschlussschutz. Geeignet zum nachträglichen Anbau von Zusatzeinrichtungen; Beschriftungsmöglichkeit direkt am Gerät und Einzelentnahme aus dem Phasenschienenverbund durch Entriegelung der Hutschienenschnellbefestigung.
Betriebsnennspannung Wechselstrom: 230/400 V
Nennstrom:  16 A
Auslösercharakteristik:  B
Nennabschaltvermögen:  6 kA
Isolationsspannung:  500 V
Polanzahl:  3 P
Anzahl Module:  3
Frequenz:  50/60 Hz
Anschlussart:  QuickConnect
liefern und montieren.

Richtfabrikat: Hager
Typ:  MBS 316

oder gleichwertig
angebotenes Fabrikat:

Fabrikat: '............................................................'
Typ: '............................................................'
Menge: 2,000 St

**02.180 Leitungsschutzschalter 3 polig 6kA B-Charakteristik 32A 3 Module**
Leitungsschutzschalter nach DIN EN 60898-1 (VDE 0641-11) mit zeitverzögertem thermischen Auslöser für Überlastschutz und elektromagnetischer Auslöser für Kurzschlussschutz. Geeignet zum nachträglichen Anbau von Zusatzeinrichtungen. Beschriftungsmöglichkeit direkt am Gerät und Einzelentnahme aus dem Phasenschienenverbund durch Entriegelung der Hutschienenschnellbefestigung.
Nennstrom:  32 A
Polart:  3P
Auslösecharakteristik:  B
Anzahl Module:  3
Bemessungsschaltvermögen Icn nach IEC 60898-1: 6 kA
Isolationsspannung Ui:  500 V
Stoßspannungsfestigkeit Uimp: 4000 V
Anschlussquerschnitt des Eingangs
und Ausgangs mit Schrauben,
bei massivem Leiter:  1 - 35 mm²
Anschlussquerschnitt des Eingangs
 und Ausgangs mit Schrauben,
bei flexiblem Leiter:  1 - 25 mm²
Grad der Verunreinigung nach IEC 60664/IEC 60947-2: 2
liefern, montieren und betriebsfertig anschließen.

Richtfabrikat : Hager
Artikel : MBN332

oder gleichwertig
angebotenes Fabrikat:

Fabrikat: '............................................................'

Typ: '............................................................'
Menge: 2,000 St

**02.190 Leitungsschutzschalter 3 polig 6kA B-Charakteristik 63A 3 Module**
Leitungsschutzschalter nach DIN EN 60898-1 (VDE 0641-11) mit zeitverzögertem thermischen Auslöser für Überlastschutz und elektromagnetischer Auslöser für Kurzschlussschutz. Geeignet zum nachträglichen Anbau von Zusatzeinrichtungen. Beschriftungsmöglichkeit direkt am Gerät und Einzelentnahme aus dem Phasenschienenverbund durch Entriegelung der Hutschienenschnellbefestigung.

Nennstrom:  63 A
Ausschaltvermögen Betriebskurzschlussstrom
Ics bei 230V AC nach IEC 60947-2: 6 kA
Ausschaltvermögen Icn bei 230V AC
nach IEC 60898-1:  6 kA
Polart:  3P
Auslösecharakteristik:  B
Anzahl Module:  3
Bemessungsschaltvermögen Icn
nach IEC 60898-1:  6 kA
Isolationsspannung Ui:  500 V
Stoßspannungsfestigkeit Uimp: 4000 V
Anschlussquerschnitt des Eingangs
und Ausgangs mit Schrauben,
bei massivem Leiter:  1 - 35 mm²
Anschlussquerschnitt des Eingangs
und Ausgangs mit Schrauben,
bei flexiblem Leiter:  1 - 25 mm²
Grad der Verunreinigung nach
IEC 60664/IEC 60947-2: 2

liefern, montieren und betriebsfertig anschließen.

Richtfabrikat : Hager
Artikel : MBN363

oder gleichwertig
angebotenes Fabrikat:

Fabrikat: '............................................................'

Typ: '............................................................'
Menge: 2,000 St

**02.200 Überspannungs-Ableiter 4-poliger, modularer, steckbarer**
Überspannungs-Ableiter 4-poliger, modularer, steckbarer Überspannungs-Ableiter mit Doppel-Push-In-Anschlussklemme für Stich- und Durchgangsverdrahtung geeignet für TN-S-Systeme, mit Defektanzeige

Breite  4TE
Ableiter  Typ 2 + Typ 3 nach EN 61643-11
Höchste Dauerspannung: 275 V ac
Schutzpegel:  <= 1,5 kV
Nennableitstoßstrom: 20 kA
Kurzschlußfestigkeit: 50 kAeff
Energetische Koordination nach DIN EN 62305-4
Ableiter der Red/Line-Familie
liefern und montieren.

Richtfabrikat: DEHN
Typ: DG MP TNS 275
Art.-Nr.: 942400

oder gleichwertig
angebotenes Fabrikat:

Fabrikat: '............................................................'

Typ: '............................................................'
Menge: 2,000 St

### 03 KABEL UND LEITUNGEN

**03.010 Mantelltg.,NYM-J,3x2,5 mm²Ka./Ro./Pr./Wa.**
Mantelleitung (PVC) nach DIN VDE 0250-204 in Leitungsführungskanäle, Leerrohre Mauerschlitze oder auf Pritschen und Wannen, liefern und montieren.
Nennspannung : 500 Volt
Querschnitt : NYM-J 3x2,5 mm²
Menge: 95,000 m

**03.020 Mantelltg.,NYM-J,1x16,Ka./Ro./Pr./Wa.**
Mantelleitung (PVC) nach DIN VDE 0250-204 in Leitungsführungskanäle, Leerrohre oder auf Pritschen und Wannen, liefern und montieren.
Nennspannung : 500 Volt
Querschnitt : NYM-J 1 x 16 mm2
Menge: 50,000 m

**03.030 J-Y(ST)Y8x2x0,8 mm**
*** Bezugsbeschreibung
FM-Installationsleitung DIN VDE 0815 in Teillängen liefern und auf vorhandene Pritschen und Wannen verlegen bzw. in Leitungsführungskanäle oder Leerrohre einziehen als:

J-Y(ST)Y Gr.  8x2x0,8 mm
Menge: 20,000 m

**03.040 J-Y(ST)Y6x2x0,8 mm**
FM-Installationsleitung DIN VDE 0815 in Teillängen liefern und auf vorhandene Pritschen und Wannen verlegen bzw. in Leitungsführungskanäle oder Leerrohre einziehen als:

J-Y(ST)Y Gr.  6x2x0,8 mm
Menge: 1,000 m

**03.050 J-Y(ST)Y4x2x0,8 mm**
FM-Installationsleitung DIN VDE 0815 in Teillängen liefern und auf vorhandene Pritschen und Wannen verlegen bzw. in Leitungsführungskanäle oder Leerrohre einziehen als:

J-Y(ST)Y Gr.  4x2x0,8 mm
Menge: 1,000 m

**03.060 J-Y(ST)Y2x2x0,8 mm Höhe 10 m**
FM-Installationsleitung DIN VDE 0815 in Teillängen liefern und auf vorhandene Pritschen und Wannen verlegen bzw. in Leitungsführungskanäle oder Leerrohre einziehen als:

J-Y(ST)Y Gr.  2x2x0,8 mm Montagehöhe bis 10 m

Oberhalb des Holzrasters befinden sich vorhandene Kabelkanäle, auf dene die Leitungsverlegung der Lautsprecherleitungen erfolgen soll.

Der Boden wir für die Verlegeung kurzzeitig demontiert, so dass man auch mit einer Bühne die Verlegung und die Montage der Lautsprecher erfol´gen kann.

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Menge: 450,000 m

**03.070 J-Y(ST)Y2x2x0,8 mm**
*** wie Position 03.030
J-Y(ST)Y Gr. 2x2x0,8 mm
Menge: 3850,000 m

**03.080 J-Y(ST)Y20x2x0,8 mm**
*** wie Position 03.030
J-Y(ST)Y Gr. 20x2x0,8 mm
Menge: 1,000 m

**03.090 25 GBit/10 GBit Installationskabel**
Zweifach-Daten-Kupferinstallationskabel zum Einsatz im Primär-, Sekundär- und Tertiärbereich in der strukturierten Gebäudeverkablung nach EN 50173-1:2011-09, EN 50288-9-1, ISO/IEC 11801 Ed.2.2:2011-06 und IEC 61156-5. Geeignet für 25GBASE-T Datenraten im Channel-Link nach DTR-11801-9905 mit Channel-Linklängen bis zu 50m. CU-Draht isoliert mit Foam-Skin Polyethylen, Verseilung 2 Adern zum Paar, 4 Paare (PiMF)zur Seele, Paarschirmung Kunststoffverbundfolie, Aluminium beschichtet, Cu-Geflecht verzinnt, Schutzmantel LSHF-FR (FRNC-FR)= Low Smoke Halogen Free Flame Retardant, flammwidrig nach IEC60332-1; IEC60754-2; IEC 61034 und IEC 60332-3-24.

Brandschutzklasse D[ca] s2 d2 a1 nach EN 50399 (Klassifizierung
nach EN 13501-6)
Leiterdurchmesser: 0,62 mm (AWG22)
Leiterisolationsdurchmesser: 1,5 mm
Kabelaußendurchmesser: 7,5 mm / 15,1 mm
Brandlast:  1350 MJ/km
Kopplungswiderstand: kleiner gleich 5 Milliohm/m bei 10 MHz
Kopplungsdämpfung: größer gleich 85 dB
Farbe:  blau
Liefereinheit:  Meter auf Trommel
Elektrische Daten nominal bei 1200 MHz
Daempfung:  59 dB
NEXT:  83 dB
PS-NEXT:  80 dB
ACR:  24 dB
PS-ACR:  21 dB
ELFEXT:  35 dB
PS-ELFEXT:  32 dB
Return Loss:  17 dB
liefern und montieren.

Richtfabrikat: METZ CONNECT
Typ:  MC GC1300 pro22 Cat.7[A] S/FTP 2x4P LSHF-FR
Art.-Nr.  1308427B34144

oder gleichwertig
angebotenes Fabrikat:

Fabrikat: '............................................................'

Typ: '............................................................'
Menge: 85,000 m

**03.100 Funktionserhaltkabel JE-H(ST)H 2*2*0,8mm/E30 - Einz.-Verl.**
Halogenfreies Sicherheitskabel mit mit statischem Schirm DIN 57 815/VDE 0815, E30, verbessertem Verhalten im Brandfall nach DIN VDE 0266 und integriertem Funktionserhalt nach DIN 4102, Teil 12, komplett einschl. dem im Prüfungszeugnis aufgeführten Befestigungsmaterialien und Tragesystemen.

Zum Leistungsumfang gehört die Verlegung als Gesamtsystem mit Funktionserhalt nach DIN 4102 Teil 12 einschließlich allem systembedingt notwendigen Zubehör zur Erreichung des geforderten Funktionserhaltes.

Die gültigen Zulassungsbescheide und Prüfzeugnisse für die von Auftragnehmer gewählten Produkte und Produkt-Kombinationen sind der Fachbauleitung vor Montagebeginn vorzulegen.

Verlegeart:  Einzelverlegung  horizontal oder vertikal
Mantelfarbe:  orange/
Isolationserhalt:  180 min. nach DIN VDE 0472
  Teil 814
Funktionserhalt:  30min. in Verbindung mit systembedingten Befestigungsmaterialien

Richtfabrikat:  Dätwyler, Helukabel o.ä.
Typ:  JE-H(ST)H 2*2*0,8 Bd FE180/E30-E90

liefern und verlegen einschließlich aller Befestigungsmaterialien

oder gleichwertig
angebotenes Fabrikat:

Fabrikat: '............................................................'

Typ: '............................................................'
Menge: 1650,000 m

**03.110 Funktionserhaltkabel JE-H(ST)H 8*2*0,8mm/E30 - Einz.-Verl.**
Halogenfreies Sicherheitskabel mit mit statischem Schirm DIN 57 815/VDE 0815, E30, verbessertem Verhalten im Brandfall nach DIN VDE 0266 und integriertem Funktionserhalt nach DIN 4102, Teil 12, komplett einschl. dem im Prüfungszeugnis aufgeführten Befestigungsmaterialien und Tragesystemen.

Zum Leistungsumfang gehört die Verlegung als Gesamtsystem mit Funktionserhalt nach DIN 4102 Teil 12 einschließlich allem systembedingt notwendigen Zubehör zur Erreichung des geforderten Funktionserhaltes.

Die gültigen Zulassungsbescheide und Prüfzeugnisse für die von Auftragnehmer gewählten Produkte und Produkt-Kombinationen sind der Fachbauleitung vor Montagebeginn vorzulegen.

Verlegeart:  Einzelverlegung  horizontal oder vertikal
Mantelfarbe:  orange/
Isolationserhalt:  180 min. nach DIN VDE 0472
  Teil 814
Funktionserhalt:  30min. in Verbindung mit systembedingten Befestigungsmaterialien

Richtfabrikat:  Dätwyler, Helukabel o.ä.
Typ:  JE-H(ST)H 8*2*0,8 Bd FE180/E30-E90

liefern und verlegen einschließlich aller Befestigungsmaterialien

oder gleichwertig
angebotenes Fabrikat:

Fabrikat: '............................................................'

Typ: '............................................................'
Menge: 135,000 m

**03.120 Funktionserhaltkabel JE-H(ST)H 20*2*0,8mm/E30 - Einz.-Verl.**
Halogenfreies Sicherheitskabel mit mit statischem Schirm
DIN 57 815/VDE 0815, E30, verbessertem Verhalten im Brandfall nach DIN VDE 0266 und integriertem Funktionserhalt nach DIN 4102, Teil 12, komplett einschl. dem im Prüfungszeugnis aufgeführten Befestigungsmaterialien und Tragesystemen.

Zum Leistungsumfang gehört die Verlegung als Gesamtsystem mit Funktionserhalt nach DIN 4102 Teil 12 einschließlich allem systembedingt notwendigen Zubehör zur Erreichung des geforderten Funktionserhaltes.

Die gültigen Zulassungsbescheide und Prüfzeugnisse für die von Auftragnehmer gewählten Produkte und Produkt-Kombinationen sind der Fachbauleitung vor Montagebeginn vorzulegen.

Verlegeart:  Einzelverlegung  horizontal oder vertikal
Mantelfarbe:  orange/
Isolationserhalt:  180 min. nach DIN VDE 0472
  Teil 814
Funktionserhalt:  30min. in Verbindung mit systembedingten Befestigungsmaterialien

Richtfabrikat:  Dätwyler, Helukabel o.ä.
Typ:  JE-H(ST)H 20*2*0,8 Bd FE180/E30-E90

liefern und verlegen einschließlich aller Befestigungsmaterialien

oder gleichwertig
angebotenes Fabrikat:

Fabrikat: '............................................................'

Typ: '............................................................'
Menge: 75,000 m

**03.130 Minderpreis bei Verl. in Sammelhalterungen E30**
Vorgenannte Mantelleitung 2*2*0,8mm bis 10*2*0,8mm FE180 / E30 in Sammelhalterungen (Hermannschelle o.ä.) oder auf Kabelbühen/Steigesystemen verlegen.

Flammwidriges, halogenfreies Installationskabel in Anlehnung an DIN VDE 0815.
Zum Leistungsumfang gehört die Verlegung als Gesamtsystem mit Funktionserhalt nach DIN 4102 Teil 12 einschließlich allem systembedingt notwendigen Zubehör zur Erreichung des geforderten Funktionserhaltes.

Die gültigen Zulassungsbescheide und Prüfzeugnisse für die von Auftragnehmer gewählten Produkte und Produkt-Kombinationen sind der Fachbauleitung vor Montagebeginn vorzulegen.

Verlegeart:  Sammelhalterung ohne Halterung
Mantelfarbe:  orange
Isolationserhalt: 180 min. nach DIN VDE 472 Teil 814
Funktionserhalt:  30min. in Verbindung mitsystembedingten
  Befestigungsmaterialien

liefern und verlegen

Richtfabrikat: Dätwyler, Helukabel
Typ:  JE-H(ST)H ......... FE180 / E30

oder gleichwertig
angebotenes Fabrikat:

Fabrikat: '............................................................'

Typ: '............................................................'
Menge: 500,000 m

**03.140 Kabel,NYCWY,4x35/16 mm²,Ka./Ro./Pr./Wa.**
Kabel mit konzentrischen Leitern als Einzelkabel mit systembedingten Kabelbefestigungsmaterial, liefern und montieren.

Nennspannung : 0,6 / 1 kV
Querschnitt : NYCWY 4 x 35/16 mm2 SM16, Cu-Zahl 1526
Menge: 20,000 m

### 04 VERLEGESYSTEME

**04.010 E30-Kabel-Steigeleitersystem 300mm breit, leicht**
Steigeleiter nach DIN 4102-12 für die Funktionserhaltklassen E30 und E90

Breite der Kabelleiter: 300mm
max. Belastung: 20 kg/m
notwendiger Funktionserhalt: 30 min.

in Teillängen liefern und montieren. Schnittkanten sind zu entgraten und kalt zu verzinken.

Zum Liefer- und Leistungsumfang gehört die vollständie Herstellung einschließlich aller Befestigungs- und Zubehörteile zur Erreichnung des geforderten Funktionserhaltes. Für die Belegung mit Leitungen sind nur Kabelfabrikate einzusetzen, für die eine Systemprüfung für die Kombination Bühne/Kabel durchgeführt wurde.

liefern und montieren einschließlich aller Nebenarbeiten wie vorab beschrieben

Richtfabrikat.:  OBO o. glw.
Typ:  L630 VS

oder gleichwertig
angebotenes Fabrikat:

Fabrikat: '............................................................'

Typ: '............................................................'
Menge: 14,000 m

**04.020 E30-Kabel-Steigeleitersystem 400mm breit, leicht**
Steigeleiter nach DIN 4102-12 für die Funktionserhaltklassen E30 und E90

Breite der Kabelleiter: 400mm
max. Belastung: 20 kg/m
notwendiger Funktionserhalt: 30 min.

in Teillängen liefern und montieren. Schnittkanten sind zu entgraten und kalt zu verzinken.

Zum Liefer- und Leistungsumfang gehört die vollständie Herstellung einschließlich aller Befestigungs- und Zubehörteile zur Erreichnung des geforderten Funktionserhaltes. Für die Belegung mit Leitungen sind nur Kabelfabrikate einzusetzen, für die eine Systemprüfung für die Kombination Bühne/Kabel durchgeführt wurde.

liefern und montieren einschließlich aller Nebenarbeiten wie vorab beschrieben

Richtfabrikat.:  OBO o. glw.
Typ:  L640 VS

oder gleichwertig
angebotenes Fabrikat:

Fabrikat: '............................................................'

Typ: '............................................................'
Menge: 9,000 m

**04.030 FS Kabelrinne RKSM 60x100x3050mm²**
Rationelle gelochte Kabelrinne zur horizontalen Verlegung von Kabeln und Leitungen. Zertifiziert nach DIN EN 61537 VDE. Einsetzbar im Innenbereich. Zeitsparende schraublose Montage durch Rastfunktion. Geeignet für direkte und erhöhte Bodenmontage sowie Wand- und Deckenmontage auf Tragsystem. Durchgängige Holmlochung für Verbinder- und Zubehörmontage. Lochung im Rinnenboden für Mittenabhängung mit Gewindestangen. Potentialausgleich durchgängig ohne Zusatzbauteil gewährleistet. Geprüft als kabelspezifische Tragkonstruktion nach DIN 4102 Teil 12 für den Funktionserhalt, Funktionserhaltklassen E30 bis E90. Geprüft als Kabeltragkonstruktion für den Einbau oberhalb abgehängter Brandschutzdecken in Flucht- und Rettungswegen. Mechanische Standsicherheit 30 Minuten.

Werkstoff:  Stahl, St
Oberfläche:  bandverzinkt, DIN EN 10346, FS
Mengeneinheit:  Meter
Länge:  3050 mm
Breite:  100 mm
Höhe:  60 mm
Blechstärke:  0,75 mm
Verbinder:  Magic-Schnellverbindung
Funktionserhalt: ja
Montagelochung im Boden: ja
Seitenlochung:  ja
liefern und montieren.

Richtfabrikat: Obo Bettermann
Typ: RKSM 610 FS

oder gleichwertig
angebotenes Fabrikat:

Fabrikat: '............................................................'

Typ: '............................................................'
Menge: 50,000 m

**04.040 FS Kabelrinne RKSM 60x200x3050mm²**
FS- Kabelrinne wie vor, jedoch 60x200x3050mm²,
liefern und montieren.

Richtfabrikat: Obo Bettermann
Typ: RKSM 620 FS

oder gleichwertig
angebotenes Fabrikat:

Fabrikat: '............................................................'
Typ: '............................................................'
Menge: 20,000 m

**04.050 FS Kabelrinne RKSM 60x300x3050mm²**
FS- Kabelrinne wie vor, jedoch 60x300x3050mm²,
liefern und montieren.

Richtfabrikat: Obo Bettermann
Typ: RKSM 630 FS

oder gleichwertig
angebotenes Fabrikat:

Fabrikat: '............................................................'
Typ: '............................................................'
Menge: 50,000 m

**04.060 Horizontaler 90°-Bogen, 300 mm**
Horizontaler 90°-Bogen wie vor, jedoch

Werkstoff:  Stahl, St
Oberfläche:  bandverzinkt, DIN EN 10346, FS
Mengeneinheit:  Stück
Breite:  300 mm
Höhe:  60 mm
Verbinder:  integrierter Verbinder
Winkel:  90°
Richtungsänderung: horizontal
Funktionserhalt: ja
liefern und montieren.

Richtfabrikat: OBO Bettermann
Typ: RBM 90 630 FS

oder gleichwertig
angebotenes Fabrikat:

Fabrikat: '............................................................'
Typ: '............................................................'
Menge: 5,000 St

**04.070 Horizontaler 90°-Bogen, 200 mm**
Horizontaler 90°-Bogen wie vor, jedoch

Werkstoff:  Stahl, St
Oberfläche:  bandverzinkt, DIN EN 10346, FS
Mengeneinheit:  Stück
Breite:  200 mm
Höhe:  60 mm
Verbinder:  integrierter Verbinder
Winkel:  90°
Richtungsänderung: horizontal
Funktionserhalt: ja
liefern und montieren.

Richtfabrikat: OBO Bettermann
Typ: RBM 90 620 FS

oder gleichwertig
angebotenes Fabrikat:

Fabrikat: '............................................................'
Typ: '............................................................'
Menge: 1,000 St

**04.080 Horizontaler 90°-Bogen, 100 mm**
Horizontaler 90°-Bogen wie vor, jedoch

Werkstoff:  Stahl, St
Oberfläche:  bandverzinkt, DIN EN 10346, FS
Mengeneinheit:  Stück
Breite:  100 mm
Höhe:  60 mm
Verbinder:  integrierter Verbinder
Winkel:  90°
Richtungsänderung: horizontal
Funktionserhalt: ja
liefern und montieren.

Richtfabrikat: OBO Bettermann
Typ: RBM 90 610 FS

oder gleichwertig
angebotenes Fabrikat:

Fabrikat: '............................................................'
Typ: '............................................................'
Menge: 1,000 St

**04.090 Brandschutzkanal Funktionserhalt E30 FWK 3E 100x160mm verkehrsweiß**
Feuerwiderstandsfähiger Leitungsführungskanal FWK3E - E30 nach DIN 4102-12 zum Funktionserhalt für Wand- und Deckenmontage. Kanalunterteil mit abnehmbarem und mehrmals verschraubbarem Kanaloberteil. Allgemeines bauaufsichtliches Prüfzeugnis P-BWU03-I 17.9.10.

Feuerwiderstandsklasse: E30
Anzahl der beflammbaren Seiten: 3
Bodenlochung:  Ja
Höhe:  142 mm
Breite:  200 mm
Länge:  1000 mm
Innenhöhe:  102 mm
Innenbreite:  159 mm
Lichter innerer Querschnitt: 16218 - 16218 mm²
Max. Anzahl der Kabel (Ø11mm, 50% gefüllt, ohne Geräte): 65
Werkstoff:  Gips/Stahl
Oberfläche:  Lackiert
Halogenfrei:  Ja
Blechmaterial:  Stahl
Farbe:  Verkehrsweiß
RAL Nummer:  9016
Trennwände möglich:  Ja
Anzahl steckbare Trennwände: 0

liefern, montieren und betriebsfertig anschließen.

Richtfabrikat : Hager
Artikel : FWK3E9916009016 + Systemgebundenes Zubehör

oder gleichwertig
angebotenes Fabrikat:

Fabrikat: '............................................................'

Typ: '............................................................'
Menge: 3,000 m

**04.100 LF-Kanal aus PVC LF 60/110mm reinweiß**
Leitungsführungskanal aus PVC LF 60x110mm reinweiß Elektro-Installationskanal-System Leitungsführungskanal aus Kunststoff nach DIN EN 50085-1 zur Leitungsverlegung. Kanalunterteil/-oberteil mit Trennwand-Einbaumöglichkeit, einrastbar, mit vorgestanzter Bodenlochung im Abstand von 125 mm, mit vormontierten Kupplungen zur einfachen Ausrichtung bei Ein-Mann-Montage und vormontierte anstellbaren Rückhalteklammern. Hinweis: Schall- und Brandschutz-Maßnahmen sind fachgerecht auszuführen.

Kanalhöhe:  60 mm
Kanalbreite:  110 mm
Werkstoff:  PVC
Halogenfrei:  nein
Farbe:  reinweiß RAL
Farbnummer:  9010
Länge:  2000 mm
Anzahl steckbare Trennwände: 3
Klammern pro Meter:  2
Kanalverbindung:  Vormontierte Kupplungen
Abstand Bodenlochung in Kanalrichtung: 125 mm
Lichter/innerer Querschnitt: 9060 mm²
Max. Leitungsbelegung Ø 11 mm  Füllgrad 0.5: 38
Schutzfolie:  Nein
Zulassungen:  EN50085-2-1

Richtfabrikat: Hager
Typ:  LF6011009010

oder gleichwertig
angebotenes Fabrikat:

Fabrikat: '............................................................'
Typ: '............................................................'
Menge: 40,000 m

**04.110 LF-Kanal aus PVC LF 40x40mm reinweiß**
Elektro- Installationskanal- System Leitungsführungskanal aus Kunststoff nach DIN EN 50085-1 zur Leitungsverlegung. Kanalunterteil/-oberteil mit vorgestanzter Bodenlochung im Abstand von 125 mm, ab Größe 30 x 30 mm mit vormontierten Kupplungen zur einfachen Ausrichtung bei Ein-Mann-Montage und ab Größe 30 x 60 mm vormontierte anstellbaren Rückhalteklammern. Hinweis: Schall- und Brandschutz-Maßnahmen sind fachgerecht auszuführen.

Werkstoff:  PVC
Halogenfrei:  nein
Kanalhöhe:  40 mm
Kanalbreite:  40 mm
Länge:  2000 mm
Farbe:  RAL 9010

Kanalverbindung:  keine Kupplung
Lichter/innerer Querschnitt: 228 mm²
Kabelbelegung 11mm (3x1,5mm² oder 3x2,5mm²) mit / ohne Geräteeinbau: 1
Schutzfolie:  Nein

liefern und montieren.

Richtfabrikat: Hager
Typ:  LF4004009010

oder gleichwertig
angebotenes Fabrikat:

Fabrikat: '............................................................'

Typ: '............................................................'
Menge: 20,000 m

**04.120 LF-Kanal aus PVC LF 20x20mm reinweiß**
Elektro- Installationskanal- System Leitungsführungskanal aus Kunststoff nach DIN EN 50085-1 zur Leitungsverlegung. Kanalunterteil/-oberteil mit vorgestanzter Bodenlochung im Abstand von 125 mm, ab Größe 30 x 30 mm mit vormontierten Kupplungen zur einfachen Ausrichtung bei Ein-Mann-Montage und ab Größe 30 x 60 mm vormontierte anstellbaren Rückhalteklammern. Hinweis: Schall- und Brandschutz-Maßnahmen sind fachgerecht auszuführen.

Werkstoff:  PVC
Halogenfrei:  nein
Kanalhöhe:  20 mm
Kanalbreite:  20 mm
Länge:  2000 mm
Farbe:  RAL 9010

Kanalverbindung:  keine Kupplung
Lichter/innerer Querschnitt: 228 mm²
Kabelbelegung 11mm (3x1,5mm² oder 3x2,5mm²) mit / ohne Geräteeinbau: 1
Schutzfolie:  Nein
liefern und montieren.

Richtfabrikat: Hager
Typ:  LF2002009010

oder gleichwertig
angebotenes Fabrikat:

Fabrikat: '............................................................'

Typ: '............................................................'
Menge: 50,000 m

**04.130 ALU Steck ES 25**
Schweres Aluminiumrohr; starr; ALU Steck ES 25 Elektroinstallationsrohr DIN EN 61386-21, Maße DIN EN 60423, nicht flammenausbreitend, aus Aluminium, einwandig, glatt, starr, Außendurchmesser 25 mm, Klassifizierungscode 44561, Druckfestigkeit schwer, Schlagfestigkeit schwer, Dauergebrauchs- und Installationstemperatur min. -45°C max. +250°C, fachgerecht nach den Verlegerichtlinien, inkl. anteiliger Endmuffen verlegen.

Hersteller: FRÄNKISCHE
Richtfabrikat: Alu Steck-ES 25 44561

oder gleichwertig
angebotenes Fabrikat:

Fabrikat: '............................................................'

Typ: '............................................................'
Menge: 850,000 m

**04.140 ALU Steck ES 32**
Schweres Aluminiumrohr; starr; ALU Steck ES 32 Elektroinstallationsrohr DIN EN 61386-21, Maße DIN EN 60423, nicht flammenausbreitend, aus Aluminium, einwandig, glatt, starr, Außendurchmesser 32 mm, Klassifizierungscode 44561, Druckfestigkeit schwer, Schlagfestigkeit schwer, Dauergebrauchs- und Installationstemperatur min. -45°C max. +250°C, fachgerecht nach den Verlegerichtlinien, inkl. anteiliger Endmuffenverlegen.

Hersteller: FRÄNKISCHE
Richtfabrikat: Alu Steck-ES 32 44561

oder gleichwertig
angebotenes Fabrikat:

Fabrikat: '............................................................'

Typ: '............................................................'
Menge: 45,000 m

**04.150 ALU Steck ES 50**
Schweres Aluminiumrohr; starr; ALU Steck ES 50 Elektroinstallationsrohr DIN EN 61386-21, Maße DIN EN 60423, nicht flammenausbreitend, aus Aluminium, einwandig, glatt, starr, Außendurchmesser 50 mm, Klassifizierungscode 44561, Druckfestigkeit schwer, Schlagfestigkeit schwer, Dauergebrauchs- und Installationstemperatur min. -45°C max. +250°C, fachgerecht nach den Verlegerichtlinien, inkl. anteiliger Endmuffen verlegen.

Hersteller: FRÄNKISCHE
Richtfabrikat: Alu Steck-ES 50 44561

oder gleichwertig
angebotenes Fabrikat:

Fabrikat: '............................................................'

Typ: '............................................................'
Menge: 20,000 m

**04.160 FPKu-EM-F 25 3341 verlegen offen, auf Putz, mit Anstandschellen.**
Elektroinstallationsrohr DIN EN 50086, Maße DIN EN 60423, nicht flammenausbreitend, aus PVC-U, einwandig, glatt, starr, angeformte Muffe, Außendurchmesser 25 mm, Klassifizierungscode 3341, Druckfestigkeit mittel, Schlagfestigkeit mittel, Dauergebrauchs- und Installationstemperatur min. -25°C max. +60°C, verlegen offen, auf Putz, mit Anstandsschellen an Trapezblech.

Richtfabrikat: FRÄNKISCHE
Typ:  FPKu-EM-F 25

oder gleichwertig
angebotenes Fabrikat:

Fabrikat: '............................................................'

Typ: '............................................................'
Menge: 150,000 m

**04.170 FPKu-EM-F 20 3341 verlegen offen, auf Putz, mit Anstandschellen.**
Elektroinstallationsrohr DIN EN 50086, Maße DIN EN 60423, nicht flammenausbreitend, aus PVC-U, einwandig, glatt, starr, angeformte Muffe, Außendurchmesser 20 mm, Klassifizierungscode 3341, Druckfestigkeit mittel, Schlagfestigkeit mittel, Dauergebrauchs- und Installationstemperatur min. -25°C max. +60°C, verlegen offen, auf Putz, mit Anstandsschellen an Trapezblech.

Richtfabrikat: FRÄNKISCHE
Typ:  FPKu-EM-F 20

oder gleichwertig
angebotenes Fabrikat:

Fabrikat: '............................................................'

Typ: '............................................................'
Menge: 100,000 m

**04.180 Sammelhalterung 15x NYM3x1,5mm²**
Grip- Sammelhalterung, für bis zu 30 Leitungen 3 x 1,5 mm², Halterung aus Metall, liefern und montieren.

Richtfabrikat: OBO BETTERMANN
Typ: 2031 M 15 FS
Art.-Nr.: 2207028

oder gleichwertig
angebotenes Fabrikat:

Fabrikat: '............................................................'
Typ: '............................................................'
Menge: 300,000 St

**04.190 Sammelhalterung 30x NYM3x1,5mm²**
Sammelhalterung Grip für bis zu 30 Leitungen NYM 3x1,5 mm², Halterung aus Metall, liefern und montieren.

Richtfabrikat: OBO BETTERMANN
Typ: 2031 M 30 FS
Art.-Nr.: 2207028

oder gleichwertig
angebotenes Fabrikat:

Fabrikat: '............................................................'
Typ: '............................................................'
Menge: 150,000 St

**04.200 Kabelklammer 5 x 2 NYM3x1,5mm²**
M Kabelklammer 2x5 NYM 3 x 1,5 mm², Halterung aus Metall, liefern und montieren.

Richtfabrikat: OBO BETTERMANN
Typ: 2034 M
Art.-Nr.: 2204010

oder gleichwertig
angebotenes Fabrikat:

Fabrikat: '............................................................'
Typ: '............................................................'
Menge: 250,000 St

**04.210 Dübelklemmschelle**
Dübelklemmschelle für die Befestigung von einer Leitung im Bohrloch

Bohrlochdurchmesser: 6 mm
Belastung Gewicht max.: 40 kg
Temperaturbeständigkeit min./max.: -20 bis 85 °C
Werkstoff:  PP - Polypropylen
Halogenfrei:  Ja
Silikonfrei:  Ja
Farbe:  Lichtgrau RAL 7035,
liefern und einschl. Bohrung montieren.

Richtfabrikat: Würth
Typ:  0971100313

oder gleichwertig
angebotenes Fabrikat:

Fabrikat: '............................................................'

Typ: '............................................................'
Menge: 300,000 St

**04.220 Vorhandenen Kabelkanal**
Vorhandenen Kabelkanal öffnen und nach erfolgter Leitungsverlegung wieder schließen
Menge: 150,000 m

**04.230 Trennwand für Kanalsystem mit C-Profil aus PVC**
Trennwand für Brüstungskanal mit C-Profil.

Höhe:  70 mm
Länge:  2000 mm
Werkstoff:  Polyvinylchlorid (PVC)
Oberfläche:  Unbehandelt
Halogenfrei:  Nein
Stoßfestigkeit IK: IK08

liefern, montieren und betriebsfertig anschließen.

Richtfabrikat : Hager
Artikel : M1043

oder gleichwertig
angebotenes Fabrikat:

Fabrikat: '............................................................'

Typ: '............................................................'

Hinweis:
Vor Bestellung ist der vorhandene Kabelkanal zu öffnen und das genaue Fabrikat zu bestimmen.
Menge: 220,000 m

### 05 ANSCHLUSSARBEITEN

**05.010 Kabelanschluss, einseitig Leitung 2*2*0,6 bis 2*2*0,8mm**
komplette Arbeit bestehend aus den Einzelleistungen
- Kabel auf Länge zuschneiden und in das Gehäuse einführen einschließlich notwendiger Kabelverschraubung mindestens Schutzart IP 54
- Kabel absetzen
- Kabel anschließen einschließlich evtl. notwendiger
  Aderendkonfektion
- Kabelbeschriftung

komplett herstellen
Menge: 678,000 St

**05.020 Kabelanschluss, einseitig Leitung 4*2*0,6 bis 4*2*0,8mm**
komplette Arbeit bestehend aus den Einzelleistungen
- Kabel auf Länge zuschneiden und in das Gehäuse einführen einschließlich notwendiger Kabelverschraubung mindestens Schutzart IP 54
- Kabel absetzen
- Kabel anschließen einschließlich evtl. notwendiger
  Aderendkonfektion
- Kabelbeschriftung

komplett herstellen
Menge: 1,000 St

**05.030 Kabelanschluss, eins. Leitung 20*2*0,6 bis 10*2*0,8mm**
komplette Arbeit bestehend aus den Einzelleistungen
- Kabel auf Länge zuschneiden und in das Gehäuse einführen einschließlich notwendiger Kabelverschraubung mindestens Schutzart IP 54
- Kabel absetzen
- Kabel anschließen einschließlich evtl. notwendiger
  Aderendkonfektion
- Kabelbeschriftung

komplett herstellen
Menge: 4,000 St

**05.040 Kat.7-Daten-Kabel-Anschluss**
an Verteiler-Patchfeld oder AP/UP-Datendoppeldose einschl. Beschriftung

liefern und montieren
Menge: 4,000 St

**05.050 Patchkabel 1m**
Patchkabel, Cat.6, STP, 4x2xAWG26, FR-PVC, Länge 1 m Patchkabel (STP) für strukturierte Verkabelungssysteme, besser als TIA/EIA 568A Cat.6 und ISO 11801/EN 0173 Auf beiden Seiten konfektioniert mit Steckern RJ-45, Belegung 1:1, Kabellänge: 1,0 m  mit Knickschutz und Kabelmantel in den Standardfarben: blau, grün, gelb, weiß, schwarz. Die nachfolgend ausgeschriebenen Gesamtliefermengen werden nach Wahl des Auftraggebers in diese Farben aufgeteilt, liefern und montieren.
Menge: 2,000 St

**05.060 Messungen Kat.6**
Messung und Prüfung der Übertragungs-Parameter, Zertifizierung des gesamten Cat.6-Netzwerkes mit einem Messprotokoll für die Kategorie 6-Verkabelung, Übergabe der Messdaten als Orginal- Papierausdruck und auf entsprechendem Datenträger in Exel- lesbarem Format, Prüfung bis mind. 250 MHz, Umfang mindestens:
-Verdrahtung und Zuordnung
-Unterbrechung Adern und Schirm
-Adern-Verpolung
-Länge für alle Paare
-Laufzeit und Laufzeit-Differenz
-Einfügedämpfung
-Rückflussdämpfung
-Widerstand
-NEXT in MHz-Schritten (4 Paare =
 6 Kombinationen)
-ELFEXT
-ACR

Protokollierung mindestens:
-Messrichtung
-Streckenbezeichnung
-Fabrikat, Typ des Messsatzes
-Ort, Datum und Unterschrift des Prüfers

Preis pro Datenleitung
Menge: 8,000 St

### 06 DEMONTAGE / REMONTAGE ZWISCHENDECKE

**06.010 Demontage OWA-Zwischendeckenplatten**
Für die ausgeschriebenen Installationsarbeiten sind OWA-Zwschendeckenplatten zu demontieren und so zwischenzulagern, das diese nicht abhandenkommen bzw. beschädigt werden.
Der Nachweis der Leistung ist vorab abzustimmen bzw. mittels Bildern festzuhalten

Der angegebene Preis gilt pro Stück

pauschal
Menge: 50,000 St

**06.020 Remontage OWA-Zwischendeckenplatten**
Nach Abschluss der Installationsarbeiten oder bei längeren Unterbrechungen sind OWA- Zwschendeckenplatten  wieder zu montieren.
Der Nachweis der Leistung ist vorab abzustimmen bzw. mittels Bildern festzuhalten

Der angegebene Preis gilt pro Stück

pauschal
Menge: 50,000 St

**06.030 Verstärkungsplatte für OWA-Tragschienensystem**
Für die Montage von Einbauten in Zwischendeckenplatten sind Verstärkungsplatten aus MDF zu liefern und mit Ausschnitten entsprechend der Anforderung zu versehen.

Der angegebene Preis gilt pro Stück

liefern und einbauen
Menge: 20,000 St

**06.040 Demontage ALU-Metall-Panel-Zwischendeckenplatten**
Für die ausgeschriebenen Installationsarbeiten sind Alu-Metall-Panel-Deckenelemente  (Breite ca. 100mm) zu demontieren und so zwischenzulagern, das diese nicht abhandenkommen bzw. beschädigt werden.
Der Nachweis der Leistung ist vorab abzustimmen bzw. mittels Bildern festzuhalten

Der angegebene Preis gilt pro Stück

pauschal
Menge: 25,000 St

**06.050 Remontage ALU-Metall-Panel-Zwischendeckenplatten**
Nach Abschluss der Installationsarbeiten oder bei längeren Unterbrechungen sind die demontierten  ALU-Metall-Panel-Zwschendeckenplatten  wieder zu montieren.
Der Nachweis der Leistung ist vorab abzustimmen bzw. mittels Bildern festzuhalten

Der angegebene Preis gilt pro Stück

pauschal
Menge: 25,000 St

### 07 DEMONTAGE UND ENTSORGUNG ALT-ANLAGE

**07.010 Demontage u. Entsorgung der alten Anlage**
Die alte, zu ersetzende ELA-Anlage ist im Zuge der Sanierungsarbeiten vollständig abzuklemmen und nach Abschluss der Arbeiten fachgerecht zu entsorgen. In der Umbauzeit ist die Anlage so zwischenzulagern, das der Betrieb nicht behindert wird. Die Kosten für das Ausbringen und Entsorgen sind vollständig einzukalkulieren.

pauschal
Menge: 1,000 psch

**07.020 Demontage u. Entsorgung der alten Lautsprecher**
Die Alten, nicht mehr wieder zu verwendenden Lautsprecher sind im Zuge der Sanierungsarbeiten vollständig abzuklemmen und nach Abschluss der Arbeiten fachgerecht zu entsorgen. Die Kosten für das Ausbringen und Entsorgen sind vollständig einzukalkulieren.
Menge: 150,000 St

### 08 DIVERSES

**08.010 Verbindungsdose 75 x 75 x 37 mm**
nach DIN EN 60670 (VDE 0606), 7 Einführungen, 3 Bodeneinführungen, komplett mit Lochwerkzeug und Verschlussstopfen, mit außenliegenden Befestigungsstellen grau, bestückt mit Verbindungsklemmen liefern und montieren.
Menge: 25,000 St

**08.020 Verbindungsdose Mini**
Verbindungsdose nach DIN EN 60670 (VDE 0606), 10 Einführungen, 2 Bodeneinführungen, geeignet für beengte Installationsumgebungen wie abgehängte Decken und Kabelkanäle,
komplett mit Lochwerkzeug und Verschlussstopfen, mit aussenliegenden Befestigungsstellen grau, bestückt mit Verbindungsklemmen liefern und montieren.
Menge: 10,000 St

**08.030 Brandschutz-Abzweigkasten 4polig 0,5-4qmm**
Kabelabzweig- und Verbindungskasten mit IP66, zertifiziert nach EN 60670, mit elektrischen Funktionserhalt E30 nach DIN 4102 Teil 12, mit Isolationserhalt FE180 nach IEC 60331-11 sowie Funktionsdauer F400 nach EN 12101.
Gehäuse und Reihenklemmen bestehen aus halogenfreiem Spezialduroplast.

komplett mit Zubehör:
Dübelset D=6mm,
3 Kabelverschraubungen M25 (6-15mm Dichtbereich)

liefern, montieren und anschließen

Richtfabrikat: Spelsberg o.glw.
Typ:  WKE 203 RK

oder gleichwertig
angebotenes Fabrikat:

Fabrikat: '............................................................'

Typ: '............................................................'
Menge: 5,000 St

**08.040 Geräteanschluss 3x 2,5 mm²**
Bauseits gelieferte und montierte Geräte anschließen,

bis 3x2,5 mm²
Menge: 5,000 St

**08.050 Geräteanschluss 5 x 2,5 mm²**
Bauseits gelieferte und montierte Geräte anschließen,

bis 5x2,5 mm²
Menge: 5,000 St

**08.060 Geräteanschluss 5 x 16 mm²**
Bauseits gelieferte und montierte Geräte anschließen,

bis 5x16 mm²
Menge: 2,000 St

**08.070 Geräteanschluss 5 x 35 mm²**
Bauseits gelieferte und montierte Geräte anschließen,

bis 5x35 mm²
Menge: 2,000 St

**08.080 Alte Zuleitung auf neue UV "umschwenken"**
Vorhandene Zuleitung NYY 5 x 35 mm² von vorhandener Unterverteilung abklemmen und auf neuer Unterverteilung neu anschließen.
Menge: 1,000 psch

**08.090 Bohrung 12mm**
Bohrung durch Sandwitchwänden bohren, einschl. Kabelpflansch zur Sicherung des durchgeführten Kabels
Wanddicke:  bis 12 cm
Durchbruch:  bis 12 mm Durchmesser
Menge: 15,000 St

**08.100 Vorhandenen Brandschott öffnen und wiederverschließen**
Vorhandenen Brandschott für die neue Kabelmontage öffnen und nach erfolgter Kabelmontage Wiederverschließen, einschl. Erneuerung der Kennzeichnungsplakette.
Menge: 3,000 St

**08.110 C-Profilschiene**
Montageschiene System MT- 30
aus gekantetem C-Profil zur Erstellung von verschraubten Konstruktionen für die Aufnahme von Rohren, Kanälen und Kabeltrassen mit Lang- und Rundlöcher für optimierte Ankerbefestigung an Schienenunterseite (außer MT-30)

Montagefreundliche, flexible und demontierbare Lösungen ohne Schweißen mittels Twist Lock Flügelmutter Verbinder werden von außen montiert, so dass unterschiedliche Verbinder kombiniert werden können, um das erforderliche Lastniveau sicherzustellen oder ggfs. nachträgliche Ertüchtigung der Knotenverbindungen möglich zu machen. Durch die Verwendung des Tangentialschrauber SIW 6AT mit exakt auf System abgestimmten Drehmoment kann auf den Einsatz von Drehmomentschlüsseln verzichtet werden.

Maße und Werkstoffdicke (Breite x Höhe x Stärke) [mm]
MT-30 42,5 x 23 x 2,0
Werkstoff: S 280 (außer MT-30 S 250)
Vorverzinkt 20µm (Z275)
Korrosionswiderstandsklasse C1 für 50 Jahre (in Sonderfällen C2 für 20 Jahre),
liefern und montieren.

Richtfabrikat: Hilti
Typ: MT-30 S OC

oder gleichwertig
angebotenes Fabrikat:

Fabrikat: '............................................................'
Typ: '............................................................'
Menge: 15,000 m

**08.120 Bügelschellen bis 50 mm**
Bügelschellen, passend zu der zuvor ausgeschriebenen C- Profilschiene, Spannbereich bis 50 mm, liefern und montieren.
Menge: 5,000 St

**08.130 Demontage vorh. Kabelabschottung 0.30m²**
eine bauseits vorhandene Kabelabschottung (Weich- oder Mörtelschott) ist vollständig zu entfernen, damit im Nachgang die Durchführung wieder mit einem anderen Brandschutzfabrikat wieder neu verschlossen werden kann.

Zu öffnendes Brandschott: bis 0,3m2

Zum Leistungsumfang gehören alle Nebenleistungen wie:
- entsorgen der entfernten Komponenten
- reinigen der Umgebungsflächen
- entfernen der alten Schottkennzeichnung

pauschal
Menge: 1,000 St

**08.140 Demontage vorh. Kabelabschottung 0.20m²**
eine bauseits vorhandene Kabelabschottung (Weich- oder Mörtelschott) ist vollständig zu entfernen, damit im Nachgang die Durchführung wieder mit einem anderen Brandschutzfabrikat wieder neu verschlossen werden kann.

Zu öffnendes Brandschott: bis 0,2m2

Zum Leistungsumfang gehören alle Nebenleistungen wie:
- entsorgen der entfernten Komponenten
- reinigen der Umgebungsflächen
- entfernen der alten Schottkennzeichnung

pauschal
Menge: 1,000 St

**08.150 Demontage vorh. Kabelabschottung 0.10m²**
eine bauseits vorhandene Kabelabschottung (Weich- oder Mörtelschott) ist vollständig zu entfernen, damit im Nachgang die Durchführung wieder mit einem anderen Brandschutzfabrikat wieder neu verschlossen werden kann.

Zu öffnendes Brandschott: bis 0,1m2

Zum Leistungsumfang gehören alle Nebenleistungen wie:
- entsorgen der entfernten Komponenten
- reinigen der Umgebungsflächen
- entfernen der alten Schottkennzeichnung

pauschal
Menge: 1,000 St

**08.160 Demontage vorh. Kabelabschottung 0.05m²**
eine bauseits vorhandene Kabelabschottung (Weich- oder Mörtelschott) ist vollständig zu entfernen, damit im Nachgang die Durchführung wieder mit einem anderen Brandschutzfabrikat wieder neu verschlossen werden kann.

Zu öffnendes Brandschott: bis 0,05m2

Zum Leistungsumfang gehören alle Nebenleistungen wie:
- entsorgen der entfernten Komponenten
- reinigen der Umgebungsflächen
- entfernen der alten Schottkennzeichnung

pauschal
Menge: 25,000 St

**08.170 Potentialausgleichsschienen**
mit Aufsteckklemmen für den Hauptpotentialausgleich nach DIN VDE 0100 Teil 410/540 und den Blitzschutz- Potentialausgleich nach EN 62305 liefern und montieren.

Richtfabrikat: DEHN + SÖHNE  .
Typ: PAS 11AK
Art.-Nr.: 563 200

oder gleichwertig
angebotenes Fabrikat:

Fabrikat: '............................................................'
Typ: '............................................................'
Menge: 1,000 St

**08.180 Kernbohrungen 120mm Durchmesser.**
Erstellen einer Kernbohrung in KS Mauerwerk als Wanddurchbruch

Durchmesser:  bis 120 mm
Bohrtiefe:  250 mm.
Decken/Wandart: Beton

einschl. Gestellung des Bohrgerätes, Sicherung und Säuberung des Bohrplatzes sowie aller notwendigen Befestigungsmaterialien und Entsorgung Bohrkerns, liefern und montieren.
Menge: 5,000 St

**08.190 Funktionserder EDV Schrank**
Funktionserder für EDV Schränke nach VDE und TAB, einschl. allem Klein- und Befestigungsmaterial, liefern und montieren.
Menge: 1,000 St

**08.200 Potentialausgleich Kabeltrasse**
Potentialausgleichs-Verbindung  zwischen den Kabeltrassen herstellen, im einzelnen bestehend aus:
2 Schrauben mit Unterlegscheiben und selbstsicherden Muttern M 6
2 Kabelschuhe bis 10 qmm
0,3 m Erdungsdraht 6 qmm Cu
liefern und montieren
Menge: 10,000 St

**08.210 Durchbrüche bis 0,01 m², belegt mit Kabel nach DIN 4102, Teil 9, S 90**
Durchbrüche bis 0,01 m², belegt mit Kabel nach DIN 4102, Teil 9, S 90 verschließen, liefern und montieren.
Menge: 10,000 St

**08.220 Durchbrüchebis 0,05 m², belegt mit Kabel nach DIN 4102, Teil 9, S 90 v**
Durchbrüche bis 0,05 m², belegt mit Kabel nach DIN 4102, Teil 9, S 90 verschließen, liefern und montieren.
Menge: 10,000 St

**08.230 Durchbrüche bis 0,10 m², belegt mit Kabel nach DIN 4102, Teil 9, S 90**
Durchbrüche bis 0,10 m², belegt mit Kabel nach DIN 4102, Teil 9, S 90 verschließen, liefern und montieren.
Menge: 10,000 St

**08.240 Durchbrüche bis 0,25 m², belegt mit Kabel nach DIN 4102, Teil 9, S 90**
Durchbrüche bis 0,25 m², belegt mit Kabel nach DIN 4102, Teil 9, S 90 verschließen, liefern und montieren.
Menge: 5,000 St

### 09 GERÜSTE / BÜHNEN

**09.010 Montagegerüst, bis 4,0m Arbeitsbühnenhöhe**
Sicherheitstechnisch geprüftes Baugerüst mit einer Arbeitsbühnenhöhe bis 4,0m über Gelände mehrfach auf- und abbauen und für die gesamte notwendige Bauzeit vorhalten.

pauschal, während der Bauzeit
Menge: 1,000 psch

**09.020 Montagegerüst, bis 8,0m Arbeitsbühnenhöhe**
Sicherheitstechnisch geprüftes Baugerüst mit einer Arbeitsbühnenhöhe bis 8,0m über Gelände mehrfach auf- und abbauen und für die gesamte notwendige Bauzeit vorhalten.

pauschal, während der Bauzteit
Menge: 1,000 psch

**09.030 Scheren-/Gelenkarbeitsbühne bis 10,0m Arbeitsbühnenhöhe**
Sicherheitstechnisch geprüfte verfahrbare Arbeitsbühne mit einer Arbeitsbühnenhöhe bis 10,0m über Gelände für eine Bauzeit von 2 Wochen vorhalten incl. der Kosten für Anlieferung/Abholung.

pauschal, während der Bauzeit
Menge: 1,000 psch

**09.040 Verlängerungswoche f. Scheren-/Gelenkarbeitsbühne**
Sicherheitstechnisch geprüfte verfahrbare Arbeitsbühne mit einer Arbeitsbühnenhöhe bis 10,0m über Gelände für eine zusätzliche Bauzeit von 1 Woche vorhalten.

pauschal, während der Bauzeit
Menge: 1,000 psch

### 10 NEBENARBEITEN

**10.010 Messung Isolationwiderstandes**
Messung des Isolationswiderstandes der gesamten ausgeschriebenen Anlage  laut DIN VDE 0100 Teil 610 aller Stromkreise, Zu- und Hauptleitungen, die Ergebnisse sind in den Übergabeschein einzutragen (je Versorgungseinheit). Im Einzelnen sind folgende Messungen durchzuführen:
L1 gegen L2, L3, N, PE
L2 gegen L3, N, PE
L3 gegen N, PE
N  gegen PE
Menge: 1,000 psch

**10.020 Messung Schleifeimpedanz**
Messung der Schleifenimpedanz oder des Kurzschlussstromes  der gesamten Anlage lt. DIN VDE 0100 Teil 610, Abs.8.2.3.2 Abs. 12.1 aller Stromkreise, Zu- und Hauptleitungen,die Ergebnisse sind in den Übergabeschein einzutragen (je Versorgungseinheit).
Menge: 1,000 psch

**10.030 Obermonteur/Meister**
Regiearbeiten auf Anordnung der Bauleitung. Diese sind täglich der Bauleitung zur Unterschrift vorzulegen. Hierfür werden vorläufig in Ansatz gebracht für den

Meister/Techniker
Menge: 40,000 h

**10.040 Monteur**
Regiearbeiten auf Anordnung der Bauleitung. Diese sind täglich der Bauleitung zur Unterschrift vorzulegen. Hierfür werden vorläufig in Ansatz gebracht für den

Obermonteur/Monteur
Menge: 80,000 h

**10.050 Helfer**
Regiearbeiten auf Anordnung der Bauleitung. Diese sind täglich der Bauleitung zur Unterschrift vorzulegen. Hierfür werden vorläufig in Ansatz gebracht für den

Helfer
Menge: 80,000 h

**10.060 Erstellung der Montagepläne**
Erstellung der Montagepläne, einschl. der Verteilungspläne auf Grundlage der zur Verfügung gestellten Ausführungsunterlagen und der Einplanung der verschiedenen Anlagen in die Grundrisszeichnungen der Architektur und den Wandabwicklungen der Architektur.
Hinweis:
Die Pläne sind jeweils in Autocad 2007 Datei zu erstellen und dem Bauherrn zwecks Freigabe je 3-fach als farbigen Plot zu übergeben.
Menge: 1,000 psch

**10.070 Anlagendokumentation**
Kostenpauschale zur Erstellung der erforderlichen Anlagendokumentation bzw. Revisionsunterlagen in einfacher Ausfertigung sowie einem Datenträger.

Die Anlagendokumentation wird gemäß DIN VDE 0833-4 (VDE 0833-4):2014-09 und DIN EN 60849 (VDE 0828-1):1999-05 in übersichtlicher Form dargestellt und beinhaltet die Revisionsunterlagen der Anlage sowie die Bedienungsanleitungen zu allen verwendeten Komponenten.
Menge: 1,000 St

**10.080 Erstprüfung n. DIN-VDE 0100-600**
Erstprüfung n. DIN-VDE 0100-600

Vollständige Überprüfung der errichteten/umgebauten  Anlagen gemäß oben stehender Vorschrift.
Die dokumentierten Ergebnisse sind dem Bauherrn/der Bauleitung rechtzeitig vor dem Nutzungsbeginn unentgeltlich zur Verfügung zu stellen.
Die Kopie der vollständigen Prüfprotokolle sind der Gesamtdokumentation beizufügen.

Kostenangabe pauschal.
Menge: 1,000 psch

**10.090 Sprachverständlichkeits-Messung STI-PA**
Für die Gesamtanlage ist eine Sprachverständlichkeitsmessung nach STI-PA unter Berücksichtigung der Störgeräuschpegel gemäß VDE 0833-4 und DIN 14675 durchzuführen.
Für den Störgeräusch-Schallpegel ist sowohl eine eigene Aufzeichnung zu berücksichtigen sowie eine weitere, vom Fachplaner zur Verfügung gestellte Störschallpegel-Datei.
Die Störschallpegel sind zu Zeiten aufzuzeichnen mit hohen Publikumszahlen. Die Orte für die Aufgezeichneten Störschallpegel sind zu dokumentieren und in die Dokumentation aufzunehmen.
Die Ergebnisse sind fachgerecht für die Sachverständigen-Abnahme zu dokumentieren

pauschal
Menge: 1,000 psch

**10.100 Abnahme SV**
Vorbereitung und Koordination des Termins sowie Teilnahme an der Abnahme der SAA-Anlage und der Sicherheitsbeleuchtung nach Fertigstellung durch einen Sachverständigen nach PrüfVO.

(Die Beauftragung des Sachverständigen erfolgt direkt durch den Auftragnehmer)
Menge: 1,000 St
